# Ausbau OD Gerhardsbrunn - Wasserversorgung
Angebotsaufforderung (GAEB DA XML 3.3, DA83)
Projekt: P-733
Projektbezeichnung: Ausbau OD Gerhardsbrunn  -  Wasserversorgung
Währung: EUR
Nebenangebote zugelassen: ja
Auftraggeber: Kommunale Betriebe Bruchmühlbach-Miesau, Am Rathaus 2, 66892 Bruchmühlbach-Miesau
Erstellt mit: GXML Toolbox V3.3 R20210630, iTWO_64 V12.0.618, 20.07.2026

## P-733-1 Erneuerung Wasserversorgung K68 Gerhardsbrunn 1. BA
Datum: 20.07.2026

*Hinweis: EIGENSTÄNDIGES LEISTUNGSVERZEICHNIS FÜR WASSERVERSORGUNG*
Das nachfolgende Leistungsverzeichnis
>Titel 2 - Erneuerung Wasserversorgung K68 Gerhardsbrunn-1.BA<, Auftraggeber Kommunale Betriebe 66892 Bruchmühlbach-Miesau steht in Gemeinschaftsmaßnahme von Landesbetrieb Mobilität für Straßenbau, Ortsgemeinde Gerhardsbrunn für Gehweg und Oberflächenentwässerung und den Kommunalen Betrieben Bruchmühlbach-Miesau für Mischwasserkanalisation und der Wasserversorgung.

Die Baustelleneinrichtung, die Verkehrssicherung inkl. Umleitungsstrecken, die SiGe-Koordination, die Müllentsorgung wie auch das Zwischenlager / Bereitstellungsflächen, dienen allen Auftraggebern / Gewerken dieser Baumaßnahme und werden im Leistungsverzeichnis des Landesbetrieb Mobilität aufgeführt und in der Abrechnung anteilig den Auftraggebern zugeschlagen.

Der Aufbruch und die Entsorgung der Oberfläche im Bereich der Wasserleitungsgräben von OK Fahrbahn/Gehweg bis -0,50 m und OKG erfolgt auf Rechnung des LBM / OG und wird vom LBM im Gewerk Straßenbau / Gehwegausbau in entsprechenden Positionen  ausgewiesen.

Das nachfolgende Leistungsverzeichnis Titel 2 beinhaltet Leistungen zur Herstellung / Erneuerung der Wasserversorgung im 1. Bauabschnitt am Ortseingang von Langwieden kommend in der K 68 (Adam-Müller-Straße).

*Hinweis: BAUBESCHREIBUNG*
Ausbau der OD Gerhardsbrunn

Titel 2 - Baubeschreibung Wasserversorgung

BAUBESCHREIBUNG

Erneuerung der Wasserversorgung, Ortsnetzleitung, Versorgungsleitung Martinshöhe und Pumpendruckleitung
Die Baumaßnahme befindet sich in der rheinland-pfälzischen Verbandsgemeinde Bruchmühlbach- Miesau.
Die Ortsgemeinde Gerhardsbrunn liegt ca. 10 km südwestlich von Landstuhl und ist über die L 470 und L465 zu erreichen.

Der Landesbetrieb Mobilität Kaiserslautern, die Ortsgemeinde Gerhardsbrunn und die Kommunalen Betriebe Bruchmühlbach-Miesau bauen in einer Gemeinschaftsmaßnahme die Ortsdurchfahrt K67 (Ortsstraße) und K 68 (Adam-Müller-Straße) in der Ortsgemeinde 66894 Gerhardsbrunn aus. Im Zuge der Gemeinschaftsmaßnahme wird von den Kommunalen Betrieben Bruchmühlbach-Miesau die gesamte Wasserversorgung (Pumpendruckleitung, Ortsnetzhauptleitungen, Hausanschlußleitungen) innerhalb der Ortslage erneuert.
Die Ausschreibung und Ausführung zum Ausbau der OD Gerhardsbrunn erfolgt in mehreren Bauabschnitten. Bei dieser Ausschreibung und Ausführung handelt es sich um den 1. Bauabschnitt am Ortseingang von Landstuhl kommend in der K 68 - Adam-Müller-Straße.

Auftraggeber Wasserversorgung:
Kommunale Betriebe, Am Rathaus 2, 66892 Bruchmühlbach-Miesau

Ortslage Gerhardsbrunn mit Darstellung  1. Bauabschnitt:

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
Der 1. Bauabschnitt liegt nordwestlich am Ortseingang von Gerhardsbrunn, der
K 68, Adam-Müller-Straße, vom Bestandszufahrtsweg zum Wasserhochbehälter bis Ende Haus-Nr.: 4 (Dorfgemeinschaftshaus), wobei vor dem Bestandszufahrtsweg in Richtung Südwesten eine Stichstraße mit Buswendeschleife neu hergestellt wird, und hierbei die Bestandszufahrt rückgebaut wird.
Die Verlegung der Hauptwasserleitung sowie der Pumpendruckleitung erfolgt in den Straßenkörper der klassifizierten Kreisstraßen K 68 sowie in den Seitenbereich (Gehweg der Buswendeschleife).

In der K 68 mit Seitenbereich (Stichstraße mit Buswendeschleife) werden ca. 100 m Wasserhauptleitung / Ortsnetzleitung GGG DN 125, ca. 105 m Pumpendruckleitung PE 100 RC d160, sowie ca. 6 Hausanschlüsse mit ca. 25 m DN 40x3,7 mm in PVC-U-Leerrohr verlegt. Weiterhin wird die Versorgungsleitung vom Wasserhochbehälter nach Martinshöhe, ca. 40 m nach dem Wasserhochbehälter, auf eine Länge von 85 m, GGG DN 150, und die Auslaufleitung des Wasserhochbehälters auf eine Länge von ca. 47 m, GGG DN 150, bedingt des Neubaus der Stichstraße mit Buswendeschleife umgelegt / neu hergestellt.

Die Herstellung der Wasserversorgung in v.g. Bereich erfolgt unter Vollsperrung der K 68. Bedingt der Gemeinschaftsmaßnahme wird die Vollsperrung / Verkehrssicherung in eigenständigem Leistungsverzeichnis durch den LBM Kaiserslautern ausgeschrieben.
Weiterhin werden die Leistungen für Sicherheits- und Gesundheitsschutzkoordinator sowie der Müllentsorgung durch den LBM Kaiserslautern ausgeschrieben.
Die Abrechnung der Verkehrssicherung, des Sicherheits- und Gesundheitsschutzkoordinator und der Müllentsorgung erfolgt prozentual an die einzelnen Auftraggeber.

Das nachfolgende Leistungsverzeichnis beinhaltet folgendes:

Titel 2  -  Wasserversorgung
Titel 2 Wasserversorgung beinhaltet sämtliche Positionen zur Herstellung der
Wasserversorgung Ortsnetz in der K 68 mit Hauptleitung und
Hausanschlüsse, Pumpendruckleitung, Versorgungsleitung Martinshöhe  sowie der Ablaßleitung Wasserhochbehälter.

Auftraggeber: Kommunale Betriebe Bruchmühlbach-Miesau
  Am Rathaus 2, 66982 Bruchmühlbach-Miesau

Die Baumaßnahme Titel 2 - Wasserversorgung ist Teil der Gemeinschaftsmaßnahme und wird als eigenständiges Los in der Gesamtmaßnahme geführt. Die Gesamtmaßnahme wird öffentlich ausgeschrieben und an den Gesamtgünstigsten Bieter vergeben.

Beschreibung der Baumaßnahme / Leistungsverzeichnis:
Zur Ausführung der nachfolgend aufgeführten Leistungen muß der ausführende im Besitz des DVGW-Zertifikates, Arbeitsblatt GW 301, Gruppe W3: pe, ge, oder gleichwertiger Art, sein.
Pumpendruckleitung PE 100 RC d160 -
Leitungsverlauf:
Quelle Ummelsbachtal bis Wasserhochbehälter Gerhardsbrunn
Im Bestand befindet sich die Pumpendruckleitung aus PVC, DN 100, auf der linken Seite von Ortseingang Gerhardsbrunn (von Landstuhl kommend) ab ca. Achse Bestandszufahrtsweg zum Wasserhochbehälter, und verläuft in der K 68 - Adam-Müller-Straße bis über Haus-Nr. 11 in die Seitenstraße Adam-Müller-Straße Richtung Kehrweg. Die Rohrdeckung ist unterschiedlich und liegt i.M. bei ca. 1,75 m.
Titel 1 - Wasserversorgung, 1. Bauabschnitt:
Pumpendruckleitung:
Siehe Ausführungsplanung - Erneuerung der Wasserversorgung - Pumpendruckleitung,
Plan-Nr.: WP-LP-PDL-1.
Die Neuverlegung der Pumpendruckleitung erfolgt ab v.g. Achse Bestandszufahrtsweg dann auf der rechten Seite innerhalb des neuen Gehweges bis ca. 9 m nach Gebäudeende Haus-Nr.: 4, danach quert die Pumpendruckleitung unter ca. 45 ° die Fahrbahn bis zur Bestandsleitung und wird mit dieser verbunden. Auf Höhe Achse Bestandszufahrt knickt die neue Pumpendruckleitung in Richtung Wasserhochbehälter ab, verläuft parallel des neuen Gehweges der Stichstraße mit Buswendeschleife bis zum neuen Combi-Schieberkreuz, an dem die Pumpendruckleitung, die Ortsnetzleitung und die Versorgungsleitung Martinshöhe verbunden sind. Nach dem Schieberkreuz verläuft die neue Pumpendruckleitung noch ca. 24 m in Richtung Wasserhochbehälter, bevor sie mit der Bestandsleitung verbunden wird. Insgesamt werden im 1. Bauabschnitt, 1. Baubereich ca. 105 m Pumpendruckleitung PE 100 RC d160 verlegt. Die Verbindungen erfolgen mittels Schweißungen.
Ortsnetzleitung GGG DN 125 -
Leitungsverlauf:
Wasserhochbehälter Gerhardsbrunn in Adam-Müller-Straße und Ortsstraße
Im Bestand befindet sich die Ortsnetzleitung aus PVC DN 100, auf der linken Seite von Ortseingang Gerhardsbrunn (von Landstuhl kommend) ab ca. Achse Bestandszufahrtsweg zum Wasserhochbehälter, und verläuft komplett in der K 68 - Adam-Müller-Straße bis über Ende Haus-Nr. 61 zum landwirtschaftlichen Anwesen hin. Ab Haus-Nr. 10 Adam-Müller-Straße verläuft die Ortsnetzleitung über den Kreuzungsbereich, weiterführend der Adam-Müller-Straße bis Haus-Nr. 19 in Richtung Kehrweg. Nach Haus-Nr. 29 Adam-Müller-Straße beginnt links die Ortsstraße K 67. Hier befindet sich die Ortsnetzleitung PVC DN 100 auf der rechten Seite in Richtung Hettenhausen.
Die Gesamtlänge Bestand Ortsnetzleitung beträgt in der Adam-Müller-Straße bis Ende Haus-Nr. 61 ca. 795 m, in der Ortsstraße ca. 225 m. Die Rohrdeckung ist unterschiedlich und liegt i.M. bei ca. 1,50 m.

Titel 2 - Wasserversorgung, 1. Bauabschnitt:
Ortsnetzleitung (K68-Adam-Müller-Straße):
Siehe Ausführungsplanung - Erneuerung der Wasserversorgung, Teilbereich Adam-Müller-Straße - K 68, 1. Bauabschnitt aus Plan 1, Plan-Nr.: WP-LP-1.1.
Die Neuverlegung der Ortsnetzleitung erfolgt nach Verdämmung der alten Pumpendruckleitung ab v.g. Achse Bestandszufahrtsweg auf der linken Seite vor der geplanten Straßenentwässerungsrinne innerhalb der Asphaltfläche bis ca. 11 m nach Beginn Gebäude Nr.: 7, (Ende Kanalschacht R6-07). Danach wird die neue Ortsnetzleitung mit der alten Ortsnetzleitung verbunden. Auf Höhe Achse Bestandszufahrt knickt die neue Ortsnetzleitung in Richtung Wasserhochbehälter ab, verläuft parallel des neuen Gehweges der Stichstraße mit Buswendeschleife bis zum neuen Combi-Schieberkreuz, an dem die Pumpendruckleitung, die Ortsnetzleitung und die Versorgungsleitung Martinshöhe verbunden sind. Nach dem Schieberkreuz verläuft die neue Ortsnetzleitung noch ca. 24 m in Richtung Wasserhochbehälter, bevor sie mit der Bestandsleitung verbunden wird. Insgesamt werden im 1. Bauabschnitt, 1. Baubereich ca. 100 m Ortsnetzleitung GGG DN 125 verlegt.
Im 1. Baubereich werden 6 Wasserhausanschlüsse innerhalb der öffentlichen Verkehrsfläche bzw. wenn erforderlich auch innerhalb Privatgrundstück bis ins Gebäude, erneuert / neu hergestellt. Dies erfolgt mit neuer Anbohrarmatur und Druckrohr aus PE100RC, 40x3,7 mm und erforderlichen Verbindungsstücken. Auch die neuen Hausanschlußleitungen werden verschweißt. Ferner werden die Hausanschlußleitungen in Leerrohre PVC-U DN/OD 110 verlegt, und mittels Pressringverschluß an Anfand und Ende wasserdicht verschlossen.

Versorgungsleitung Martinshöhe GGG DN 150 -
Leitungsverlauf:
Wasserhochbehälter Gerhardsbrunn bis Wasserhochbehälter Martinshöhe
Im Bestand verläuft die Versorgungsleitung Martinshöhe aus PVC DN 150 vom Wasserhochbehälter Gerhardsbrunn ab in einer Geraden übers Feld ca. 112 m in nordwestliche Richtung bis zum linken Seitenrandgrundstück der K 68 in Richtung Landstuhl neben dem Entwässerungsgraben. Danach verläuft die Versorgungsleitung neben dem Entwässerungsgraben parallel der K 68 weiter.
Die Rohrdeckung ist unterschiedlich und liegt i.M. bei ca. 1,70 m.

Titel 2 - Wasserversorgung, 1. Bauabschnitt:
Versorgungsleitung Martinshöhe:
Siehe Ausführungsplanung - Erneuerung der Wasserversorgung, Teilbereich Adam-Müller-Straße - K 68, 1. Bauabschnitt aus Plan 1, Plan-Nr.: WP-LP-1.1.
Bedingt der erstmaligen Herstellung der Stichstraße mit Buswendeschleife muß die Versorgungsleitung Martinshöhe in diesem Bereich verlegt werden. Hierzu wird ca. 39 m vom Wasserbehälter Gerhardsbrunn entfernt die bestehende Leitung getrennt und nach rechts unter ca. 35° und 30° in Richtung Adam-Müller-Straße bis zum Combi-Schieberkreuz geführt. Nach dem Combi-Schieberkreuz winkelt die Versorgungsleitung unter 90° nach links in Richtung Landstuhl ab und quert hierbei die neue Stichstraße. Die neue Versorgungsleitung wird bis zum im Bestand beschriebenen Punkt Übergang Feld / Seitenrandgrundstück neben dem Entwässerungsgraben geführt und dann mit der Bestandsleitung verbunden.
Das Teilstück Bestand Versorgungsleitung PVC DN 100 innerhalb des Feldes wird rückgebaut.
Insgesamt werden im 1. Bauabschnitt, 1. Baubereich ca. 90 m Versorgungsleitung Martinshöhe GGG DN 150 verlegt.

Auslaufleitung Wasserhochbehälter GGG DN 150 -
Leitungsverlauf:
Wasserhochbehälter Gerhardsbrunn bis Straßenentwässerungsgraben K 68
Im Bestand verläuft die Auslaufleitung Wasserhochbehälter Gerhardsbrunn aus PVC DN 150 vom Wasserhochbehälter Gerhardsbrunn ab in einer Geraden übers Feld ca. 90 m in nordwestliche Richtung bis zum Entwässerungsgraben der K 68 in Richtung Landstuhl.  Hier befindet sich ein rechteckiger Auslauf.
Die Rohrdeckung ist unterschiedlich und liegt i.M. bei ca. 1,70 m.

Titel 2 - Wasserversorgung, 1. Bauabschnitt:
Auslaufleitung Wasserhochbehälter Gerhardsbrunn:
Siehe Ausführungsplanung - Erneuerung der Wasserversorgung, Teilbereich Adam-Müller-Straße - K 68, 1. Bauabschnitt aus Plan 1, Plan-Nr.: WP-LP-1.1.
Bedingt der erstmaligen Herstellung der Stichstraße mit Buswendeschleife muß die Auslaufleitung Wasserhochbehälter Gerhardsbrunn in diesem Bereich verlegt werden. Hierzu wird ca. 40 m vom Wasserbehälter Gerhardsbrunn entfernt die bestehende Leitung getrennt und nach rechts unter ca. 35° in Richtung Adam-Müller-Straße bis vor das Combi-Schieberkreuz geführt. Danach winkelt die Leitung unter ca. 65° nach links zur rechtwinkligen Querung der neuen Stichstraße ab. Nach Querung der Stichstraße winkelt die Leitung wieder ca. 65° nach rechts zum Entwässerungsgraben hin ab. An der Auslaufstelle wird auf die neue Leitung eine Froschklappe aufmontiert. Die Auslaufstelle wird mit einer Packlage aus Wasserbausteinen (Basalt) gesichert.
Insgesamt werden im 1. Bauabschnitt, 1. Baubereich ca. 47 m Auslaufleitung GGG DN 150 (braun) verlegt.
Bestandsleitungen, die im 1. Bauabschnitt außer Betrieb gesetzt worden sind werden z.T. ausgebaut bzw. verdämmt.
Abbruch Oberbau:
Der Abbruch des Oberbaus ab OK Belag bis -0,50 m u. OKG mit Asphalt, Betonsteinpflaster, Natursteinpflaster, usw. erfolgt auf voller Ausbaubreite von den Straßenbaulastträgern, hier Landesbetrieb Mobilität und Ortsgemeinde Gerhardsbrunn. Danach erfolgt noch ein Bodenaustausch von bis zu 0,40 m Stärke.
Erst nach Durchführung des Bodenaustausches wird das Baufeld von den Straßenbaulastträgern für die Erneuerung / Sanierung der Kanalisation und Wasserversorgung sowie Kabelverlegung freigegeben.

Herstellung der Wasserversorgungsgräben insgesamt:
Der Aushub der Wasserleitungsgräben (Pumpendruckleitung, Ortsnetzleitung, z.T. Versorgungsleitung Martinshöhe, z.T. Auslaufleitung Wasserhochbehälter) für Hauptleitungen und Hausanschlußleitungen erfolgt innerhalb der Verkehrsflächen
ab -0,50 m u. OK Belag (Straßenerdplanum).
Der vom Straßenbaulastträger hergestellte Bodenaustausch ist in den herzustellenden Wasserleitungsgräben separat aufzunehmen und auf dem Zwischenlager separat für den späteren Wiedereinbau zu lagern. Eine Vermischung des Bodenaustauschmaterials mit anderem Aushubmaterial ist zu verhindern.
Nach Aufnahme des Bodenaustauschmaterials ist der weitere Aushub bis zur erreichenden Aushubtiefe aufzunehmen und auf dem Zwischenlager zur Haufwerkbeprobung entsprechend den Bodenarten zu separieren.
Die Haufwerkbeprobung einschl. der Analytik erfolgt durch den Landesbetrieb Mobilität Kaiserslautern.
Der AN hat Sorge zu tragen, daß die Haufwerkbeprobung unmittelbar nach Erreichen der Menge (250 cbm/Miete) durchgeführt wird, und daß das Aushubmaterial nach der Analyse umgehend abgefahren wird, da die Platzkapazitäten des Zwischenlagers begrenzt sind.
Zur Verlegung der Rohrleitungen ist ein entsprechendes Sandbett herzustellen, und die Rohrleitungen darin satt zu verlegen.
Die PE 100 RC wird bei Stumpfschweißung außerhalb des Grabens verschweißt, bei Muffenschweißung (Heizwendelschweißen) erfolgt dies innerhalb des Grabens. Über die Schweißung sind entsprechende Schweißprotokolle zu führen. Nach Zusammenführung der Rohrleitung und Verlegung auf dem Sandbett sind die seitlichen Zwickel unter den Rohrleitungen mit einem Rohrhandstampfer ordnungsgemäß zu verdichten. Danach erfolgt der Einbau des gesiebten Sands innerhalb der Leitungszone mit ordnungsgemäßer Verdichtung gem. Merkblatt für das Verfüllen von Leitungsgräben und der DIN 4124.
Ab OK Leitungszone bis ca. -0,90 m u. OKG ist ein Bodenaustauschmaterial aus einbaufähigem grobkörnigem Boden zu liefern, einzubauen und zu verdichten. Im Anschluß wird das auf dem Zwischenlager separiert gelagerte Bodenaustauschmaterial bis auf -0,50 m u. OKG (Straßenerdplanum) wieder eingebaut und verdichtet.
Der weitere Aufbau erfolgt dann wieder von den Straßenbaulastträgern.
Zusammenfassung:
Herstellung der Wasserversorgung
-  innerhalb der Straßenverkehrsflächen in Gerhardsbrunn:
Aushub ab -0,50 m u. OK Belag (Straßenerdplanum) bis erforderlicher Grabentiefe, Rohrverlegung, Grabenverfüllung bis -0,50 m u. OK Belag.
-  außerhalb der Straßenverkehrsflächen in Gerhardsbrunn:
Aushub ab OK Gelände bis erforderliche Grabentiefe, Rohrverlegung, Grabenverfüllung bis OK Gelände.

Ver- und Entsorgungsleitungen im Baufeld:
Innerhalb des Baufeldes befinden sich Ver- und Entsorgungsleitungen der Kommunalen Betriebe Bruchmühlbach-Miesau, der Pfalzwerke AG, der Telekom AG sowie der Deutschen Glasfaser. Zur Herstellung der geforderten Leistung gem. des Leistungsverzeichnisses und der Ausführungsplanung hat sich der AN im Vorfeld bzgl. der Leitungen kundig zu machen, bzw. sich die entsprechenden Leitungspläne zu beschaffen.
Zwischenlager zur Deponierung von Aushubmaterial:
Das Zwischenlager zur Deponierung des Bodenaushubmaterials wird im Zuge der Gemeinschaftsmaßnahme vom AG zu Verfügung gestellt.
Kostenträger:

Wasserversorgung: Kommunale Betriebe Bruchmühlbach-Miesau
  Am Rathaus 2
  66982 Bruchmühlbach-Miesau

Die Abrechnung erfolgt getrennt in
-  Wasserversorgung Pumpendruckleitung
-  Wasserversorgung Versorgungsleitung Martinshöhe
-  Wasserversorgung Auslaufleitung Wasserhochbehälter Gerhardsbrunn
-  Wasserversorgung Ortsnetz Hauptleitung - Adam-Müller-Straße
-  Wasserversorgung Hausanschlußleitungen, Ortsnetz, Erneuerung innerhalb öffentlicher Verkehrsfläche (Adam-Müller-Straße)
-  Wasserversorgung Hausanschlußleitungen, Ortsnetz, Erneuerung innerhalb Privatgrundstück (Adam-Müller-Straße) - Einzelrechnungen
-  Wasserversorgung Hausanschlußleitungen Neu (erstmalige Herstellung),
Adam-Müller Straße - Einzelrechnungen

Bauzeit zu Erneuerung der Wasserversorgung in der OG Gerhardsbrunn
Pumpendruckleitung, Ortsnetzleitung, Versorgungsleitung, Auslaufleitung,
1. Bauabschnitt:

Pumpendruckleitung
mit Druckprüfung, Desinfektion und Einbindung -  15 AT - 3 Wochen
Versorgungsleitung Martinshöhe
mit Druckprüfung, Desinfektion und Einbindung -  10 AT - 2 Wochen
Auslaufleitung Wasserhochbehälter
mit Einbindung-  5 AT - 1 Woche
Ortsnetzleitung Adam-Müller-Straße
mit Druckprüfung, Desinfektion und Einbindung -  15 AT - 3 Wochen
Hausanschlußleitungen Adam-Müller-Straße, öffentl. Verkehrsfläche
mit Einbindung -  5 AT - 1 Woche
-----------------------------------------------------------------------------------------------------------
Gesamtbauzeit Wasserversorgung 1. Bauabschnitt:  50 AT - 10 Wochen

Mit der Herstellung der Wasserversorgung OD Gerhardsbrunn wird erst nach Fertigstellung des tragfähigen Straßenerdplanums begonnen. Der Nachweis der Tragfähigkeit des Straßenerdplanums ist dem Auftraggeber der Wasserversorgung vorzulegen.

  >>> Ende der Baubeschreibung <<<

*Hinweis: WEITERE BESONDERE VERTRAGSBEDINGUNGEN*
Weitere Besondere Vertragsbedingungen

10.1
Die beschriebenen Leistungen sind unter der Voraussetzung zu kalkulieren, dass alle Arbeiten vorschriftsmäßig, sorgfältig, handwerklich fachgerecht und mit Fachpersonal ausgeführt werden.
Der Auftragnehmer hat Sorge zu tragen, dass die anerkannten Regeln der Technik, der Stand der Technik, die einschlägigen Normen (DIN, EN), die Zusätzlichen Technischen Vertragsbedingungen (ZTV) des FGSV, die Straßenverkehrs- ordnung, die gültigen Rechtsvorschriften, die Unfallverhütungsvorschriften und die allgemein anerkannten sicherheitstechnischen und arbeitsmedizinischen Regeln beachtet und angewandt werden.
10.2
Die Baustelle ist entsprechend mit genügend Mensch und Maschine zu besetzen, um die Arbeiten von Beginn an zügig auszuführen und um die vorgegebenen Baufristen einzuhalten. Entsprechend ist dies bei der Kalkulation zu berücksichtigen.
10.3
Der Anliegerverkehr bis auf die jeweiligen Grundstücke ist soweit wie möglich, in Abhängigkeit des Baufortschrittes zu gewähren.
Den Anliegern ist eine unzumutbare Beeinträchtigung zu ersparen und es sind möglichst bald wieder normale Verkehrsverhältnisse herzustellen.
Insbesondere ist im Bereich der Zufahrtsstraßen (Wohnstraßen) Rücksicht auf die Belange der Anlieger zu nehmen und den Wünschen der durch die Baumaßnahme Betroffenen weitgehend Rechnung zu tragen.
Die Zufahrten zur Baustelle erfolgt über befestigte Ortsstraßen.
10.4
Dem Bieter wird empfohlen sich vor Abgabe eines Angebotes über die örtlichen Gegebenheiten  (Zufahrtsmöglichkeiten für Transporte, Lagerflächen, Trassenbreite, etc.). zu informieren.
10.5
Die Zufahrt für Rettungs-, Not- und Bergungsfahrzeuge muss zu jeder Zeit gewährleistet sein.
10.6
Der Auftraggeber behält sich vor, jederzeit den Bauablauf zu beeinflussen, wenn öffentliche Interessen es erfordern.

10.7
In den Bereichen in denen der Straßenausbau erfolgt, werden die Arbeiten für die  Kanalisation und für die Wasserversorgung  nach dem Abtrag des Oberbaus bis -0,50 m u.OK Belag (Asphalt / Betonsteinpflaster) für den Straßenbau, d.h. ab ca. 0,50 m unter Verkehrsflächenobekante ausgeführt bzw. abgerechnet.
Die Abrechnung zum Abtrag des Oberbaus erfolgt über den Teil Straßenbau.

10.8
Aufgrund schlechter Bodenverhältnisse (bindige Böden bzw. bindige Bodenanteile) erfolgt durch den Straßenbaulastträger innerhalb der öffentlichen Verkehrsfläche (Fahrbahn und Gehweg) ein Bodenaustausch ab Straßenerdplanum (-0,50 m) in Stärke bis ca. 0,40 m. Dieser wird zur Herstellung der Kanal- und Wasserleitungsgräben aufgenommen und seitlich zum Wiedereinbau gelagert. Bedingt der schlechten Bodenverhältnisse ist ein freigelegtes Erdplanum sofort vor Witterungseinflüssen zu schützen. Bei Nichtbeachtung der Vorgehensweise geht hieraus resultierender Bodenaustausch oder erforderliche Bodenverbessserungsmaßnahmen zu Lasten des  Auftragnehmers.

10.9
Mitgeltende Vorschriften. Für die Ausführung gelten u.a., in jeweils gültiger Fassung einschl. der zugehörigen Ergänzungen, Änderungen und Berichtigungen:

die Vergabe- und Vertragsordnung für Bauleistungen (VOB 2019)

die Zusätzlichen Technischen Vertragsbedingungen und Richtlinien für Erdarbeiten im Straßenbau (ZTV E-STB 17)

die Zusätzlichen Technischen Vertragsbedingungen und Richtlinien für Aufgrabungen in Verkehrsflächen (ZTV A-StB 12)

die Zusätzlichen Technischen Vertragsbedingungen undRichtlinien für den Bau von Schichten ohne Bindemittel im Straßenbau (ZTV SoB-StB 20)

die Zusätzlichen Technischen Vertragsbedingungen und Richtlinien für den Bau bituminöser Fahrbahndecken (ZTV Asphalt - STB 07/13)

die Zusätzlichen Technischen Vertragsbedingungen und Richtlinien für den Bau von Tragschichten mit hydraulischen Bindemitteln und Fahrbahndecken aus Beton (ZTV Beton-StB 07)

die Zusätzlichen Technischen Vertragsbedingungen und Richtlinien zur Herstellung von Verkehrflächen mit Pflasterdecken, Plattenbelägen sowie von Einfassungen (ZTV Pflaster-StB 20

die Zusätzlichen Technischen Vertragsbedingungen und Richtlinien für Landschafts- bauarbeiten im Straßenbau (ZTV La-StB 18)

die Zusätzlichen Technischen Vertragsbedingungen und Richtlinien für die Bauliche Erhaltung von Verkehrflächenbefestigungen - Asphaltbauweisen (ZTV BEAStB
09/13)

die Zusätzlichen Technischen Vertragsbedingungen und Richtlinien für Sicherungs- arbeiten an Arbeitsstellen an Straßen (ZTV-SA)

die Richtlinien für die verkehrrechtliche Sicherung von Arbeitsstellen an Straßen (RSA 21)

10.10
Zusätzliche Arbeiten durch Dritte während der Bauausführung.
Arbeiten an Rohrleitungen und Kabeln im Bereich der Baustelle, Neuverlegung, Erweiterung, Umverlegung oder Austausch, die seitens des Bauherrn (AG) oder den Leitungsträgern z.B: Pfalzwerke, Pfalzgas, Telekom, usw. in Eigenregie oder durch deren Vertragsfirmen während der Baumaßname  ausgeführt werden sind vom Auftragnehmer zu dulden und mit der Baumaßnahme zu koordinieren. Behinderungen und Erschwernisse dadurch sind in der Kalkulation zu berücksichtigen und in die entsprechenden Einheitspreise einzurechnen. Eine zusätzliche Vergütung erfolgt nicht.
Einer Baustillstandsanzeige des Auftragnehmers (Straßenbau, Kanalisation, Wasserversorgung), bedingt durch die vor beschriebenen Arbeiten von Dritten wird nicht stattgegeben.

10.11
Die Baumaßnahme wird in einem Bauabschnitt, mit 2 Baubereiche durchgeführt.
Baubereich 1 befindet sich am Ortseingang Gerhardsbrunn, von Landstuhl kommend, der 2. Baubereich befindet sich am Ortsausgang Gerhardsbrunn, Richtung Hettenhausen.
Die beiden Baubereiche liegen ca. 330 m auseinander.
Hierdurch evtl. entstehende Mehrkosten sind in die Einheitspreise einzukalkulieren.

10.12
Bei Anbietung eines gleichwertigen Produktes gegenüber dem  im Leistungsverzeichnis in der Position aufgeführten Leitprodukt ist das gleichwertige Produkt mit der Leistungsverzeichnis-Positionsnummer und der Gegenüberstellung der Gleichwertigkeit in einem separatem Schreiben dem Angebot beizulegen. Erfolgt keine Gleichwertigkeitsanbietung gilt das in der Position aufgeführte Leitprodukt als angeboten.

10.13
Die Benutzung von fertiggestellten oder teilweise fertiggestellten Maßnahmen stellt keine stillschweigende oder fiktive Abnahme dar.
Es bedarf einer förmlichen Abnahme durch den Auftraggeber.

10.14
Vor Beginn der Bauarbeiten ist durch den Arbeitnehmer(AN) dem Arbeitgeber ein Bauzeitenplan vorzulegen.

10.15
Unmittelbar nach Auftragserteilung ist dem Auftraggeber vom Auftragnehmer die Urkalkulation im verschlossenen Umschlag zu übergeben.

"Ende der Weiteren Besonderen Vertragsbedingungen"

### Bereich 2 TITEL 2 : 1. BAUABSCHNITT - ERNEUERUNG DER WASSERVERSORGUNG IN K68, OG GERHARDSBRUNN

#### Abschnitt 2.1 TEIL 1 : BAUSTELLENSICHERUNG

**2.1.10 Stahlplatten**
Stahlplatten
zur Abdeckung von Leitungsgräben und Baugruben
liefern und nach Angabe der Bauleitung verlegen.
Platten für Verkehrsbelastung SLW 60 in erforderlicher
Plattenstärke liefern und verlegen.
Nach Beendigung der Baumaßnahme von der Baustelle
entfernen.
Die Vergütung erfolgt 70 v.H. nach Verlegen der Platten
und 30 v.H. nach Entfernen von der Baustelle.
Menge: 20,000 m2

*Hinweis: Die nachfolgende Position kommt nur zur Ausführung*
Die nachfolgende Position kommt nur zur Ausführung wenn sie aufgrund von Aufgrabungsarbeiten in der Wasserversorgung zur Unfallverhütung für die Anlieger erforderlich wird.

**2.1.20 Grundstückszugänge herstellen**
*** Bedarfsposition mit GB
Grundstückszugänge herstellen
Erforderliche Grundstückszugänge mittels
Fußgängerbrücke / Behelfsbrücke mit rutschhemmendem Belag und beidseitigem Handlauf.
Überbrückungsbereich aus / über Baugrube bis Privatgrundstück ca. 2,50 m, herstellen, in Abhängigkeit des
Baufortschrittes vorhalten und wieder entfernen.
Provesorien mit z.B. Paletten oder  Dielen werden nicht als Fußgängerbrücken anerkannt und zugelassen.
Diese Position ist insoweit als Bedarfsposition
anzusehen, und wird je nach Bedarf nach Anordnung
des AG ausgeführt.
Menge: 3,000 St

*Hinweis: Hinweis Bauzaun H 2m:*
Der aufgeführte Bauzaun ist für evtl. besondere Absicherungen nach Anordnung des AG zu stellen.
Er dient nicht der allgemeinen Baugrubenabsicherung.
Die Baugrubenabsicherung ist eine Nebenleistung der Baugrubenherstellung und somit Sache des AN.

**2.1.30 Bauzaun H 2m aufstellen räumen**
*** Bedarfsposition mit GB
STLB-Bau 2023-04 000
Bauzaun, auf unbefestigtem Untergrund, mit Standfüßen, Zaunoberkante über Oberfläche Gelände 2 m, aufstellen und räumen.
Menge: 20,000 m
Leistungsbereichkatalog: 000
DIN276-1_08: 391
DIN276_18: 391

#### Abschnitt 2.2 TEIL 2 : SONSTIGE ARBEITEN

**2.2.10 Vermessungstechnische Arbeiten**
*** Pauschalposition
Vermessungstechnische Arbeiten
Durchführung aller vermessungstechnischen Arbeiten die zur
ordnungsgemäßen Durchführung der Baumaßnahme
Wasserversorgung erforderlich sind.
Abstecken der Bauwerksachsen, der Wasserleitungstrasse, Längs- und Querprofile, usw.  in Lage und Höhe in der Örtlichkeit, Erstellung von Schnurgerüsten etc., einschl.der hierzu erforderlichen Materialien.
Menge: 1,000 psch

**2.2.20 Grenzsteine sichern Holzpflöcke Lattenrahmen**
STLB-Bau 2022-04 000
Grenzsteine im Gelände sichern, mit Holzpflöcken und Lattenrahmen, Markierung mit Signalfarbe.
Menge: 4,000 St
Leistungsbereichkatalog: 000
DIN276-1_08: 391

*Hinweis: Hinweis zu Position Suchschlitze*
Hinweis zu Position Suchschlitze
Die nachfolgende Position Suchschlitze herstellen dient der Lokalisierung von Versorgungsleitungen wie Strom, Telekomunikation, Wasserversorgung, Gasversorgung, Abwasserleitungen, usw.
Der Auftragnehmer hat vor Beginn der Baumaßnahme sich bei den Ver- und Entsorgungsbetrieben die Leitungspläne der im Baufeld befindenden Leitungen zu besorgen.
Die ca. Lage ist vor Ort vor Aufbruch der Oberfläche punktuell farblich zu markieren, so daß der Leitungsverlauf ersichtlich ist.
Die Position Suchschlitze herstellen dient nicht der Suche von einzelnen Leitungen je Meter Baustelle bzw. je Lage vor jedem Haus, sondern nur punktueller Suche im Abstand von ca. 80 bis 100 Metern auf die Baustellenlänge, wenn aus den Leitungsplänen der Ver- und Entsorgungsbetriebe nicht klar ersichtlich ist, daß sich in den jeweiligen Baubereichen Kabel oder Leitungen befinden.

Leitungspläne einholen bei:
Folgende Ver- und Entsorgungsbetriebe befinden sich im Baufeld:
Kanalisation - Kommunale Betriebe Bruchmühlbach-Miesau
Wasserversorgung - Kommunale Betriebe Bruchmühlbach-Miesau
Stromversorgung - Pfalzwerke AG
Telekommunikation - Deutsche Telekom AG
Glasfaser - Deutsche Glasfaser

**2.2.30 Suchschlitze, T = 2,00 m, Bdkl. 3 - 6**
Suchschlitze, Bdkl. 3 - 6
Boden für Suchschlitze zur Lokalisierung der genauen
Lage von Leitungen und Rohren ausheben.
Aushubtiefe bis 2,00 m ab OK Belag, Aushubbreite bis 1,00 m.
Im Leitungsbereich darf der Boden nicht maschinell
ausgehoben werden.
Boden in Eigentum des AN übernehmen und von der
Baustelle entfernen.
Menge: 4,000 St

**2.2.40 Belastungsfahrzeug bereitstellen**
*** Bedarfsposition mit GB
StL-Nr. 19101707
Belastungsfahrzeug als Gegengewicht (z.B. ausreichend
beladener Lkw) für Plattendruckversuch bei Kontrollprüfungen bereitstellen.
Menge: 2,000 h

*Hinweis: Hinweis zu Position Kontrollprüfung Verformungsmodul / Lastplattendruckversuche:*
Hinweis zu Position Kontrollprüfung Proctor und Verformungsmodul / Lastplattendruckversuche:
Die nachfolgenden Prüfungen Lastplattendruckversuche /  Proctorversuche sind Prüfungen, die der AG veranlasst.
Sie sind nicht Bestandteil der Eigenüberwachung / -prüfung des AN.
Die Eigenüberwachungen /-prüfungen sind zu dokumentieren und der Schlussrechnung beizulegen.

**2.2.50 Kontrollprüfung Tragschicht Verformungsmodul statischer Lastplattendruckversuch**
*** Bedarfsposition mit GB
STLB-Bau 2022-04 080
Kontrollprüfung ZTV SoB-StB auf besondere Anordnung des AG, für Tragschicht ohne Bindemittel, Prüfung für Verformungsmodul, mit statischem Lastplattendruckversuch DIN 18134.
Menge: 2,000 St
Leistungsbereichkatalog: 080
DIN276-1_08: 522

**2.2.60 Kontrollprüfung Unterbau/Planum Proctordichte**
*** Bedarfsposition mit GB
STLB-Bau 2024-04 080
Kontrollprüfung ZTV SoB-StB auf besondere Anordnung des AG, für Unterbau/Planum, Prüfung für Proctordichte.
Menge: 1,000 St
Leistungsbereichkatalog: 080
DIN276-1_08: 522
DIN276_18: 532

**2.2.70 Rohrleitungskataster Wasserversorgung**
*** Pauschalposition
Rohrleitungskataster Wasserversorgung
Ortsnetz, Pumpendruckleitung, Versorgungsleitung Martinshöhe und Auslaufleitung.
Versorgungsleitung und Grundstücksanschlüsse
Aufnahme des gesamten Wasserleitungsnetzesim Baubereich auf digitaler Grundlage. Folgende Leistungen sind zu erbringen:
Tachymetrische Aufnahme am offenen Graben des gesamten neu hergestellten Leitungsnetzes in Lage und Höhe (Gauß- Krüger Koordinaten, Höhe ü. NN - x, y, z), Rohrleitungen, Bögen, Abzweige, Absperrschieber, Hydranten, Übergangsstücke sowie sonstige Einbauten, Hausanschlußschieber mit Anschlußleitung bis Übergang Privatgrundstück.
Die Hauptleitung, jeder Hausanschluß, Hauptschieber und Hydrant wie oben beschrieben ist zusätzlich im digitalen Plan schriftlich mit folgendem Inhalt zu dokumentieren:
Hauptleitung:
Material
Dimmension
Hydranten / Absperrschieber:
Typ des Hydranten/Absperrschieber
Typ Einbaugarnitur
Typ Straßenkappe m. Zubehör
Einbaudatum
Einbautiefe
alle Formstücke bis zur Hauptleitung (Typ, Material, usw.)
Hausanschlüsse:
Typ Anbohrarmatur
Typ Einbaugarnitur
Typ Straßenkappe m. Zubehör
Typ der Hausanschlußleitung
Typ Kupplungsstück
Länge der neuen Hausanschlußleitung
Tiefe der Anschlußleitung Anfang/Ende
Typ Leerrohr / mit/ohne Bogen (falls verlegt)
Typ Dichtring
Materialübergang Alt/Neu
Die Aufnahme ist dem AG in digitaler Form (CD/DVD) im dxf-Format, sowie als Lageplan (bunt) im Masstab 1: 500, komplett jeweils in 2-facher Ausfertigung zu übergeben.
Menge: 1,000 psch

#### Abschnitt 2.3 TEIL 3 : AUF-/ABBRUCH-/SICHERUNGSARBEITEN

*Hinweis: Hinweis zu Positionen Sicherung*
Hinweis zu Positionen Sicherung
Die nachfolgenden Positionen dienen der Sicherung vorhandener Versorgungsleitungen (Telekommunikationsleitung, Wasserversorgungsleitung) innerhalb der Baugruben während der Baumaßnahme.

**2.3.10 Sicherung Hauptwasserleitung**
Sicherung Hauptwasserleitung,
Erforderliche Sicherungsmaßnahmen nach Wahl des AN an der in Betrieb stehenden Hauptwasserleitung (GG, GGG, PVC) bis DN 150 bei Untergrabung für die neue Wasserhausanschlußleitung bei den Erdarbeiten im Ausbaubereich.
Einzurechnen sind alle erforderliche Materialien (Kanthölzer, Stahlstreben, usw.) sowie der hierdurch entstehende  Erschwernisaufwand bei der Herstellung der neuen Wasserhausanschlußleitung.
Sicherung in Kurzlängen.
Menge: 5,000 m

**2.3.20 Grundstücksanschluß Wasser sichern**
Grundstücksanschluß Wasser sichern
in Betrieb, während der gesamten Bauzeit,
in Längs- und Querrichtung zur Straßenachse verlaufend auch
als Kreuzung, nach Vorgaben und Richtlinien der jeweiligen Versorgungsunternehmen freilegen und  während der Bauzeit entsprechend sichern.
Sicherung in Kurzlängen.
Menge: 9,000 m

**2.3.30 Kabel unter Spannung sichern**
Kabel unter Spannung sichern
während der gesamten Bauzeit, Fernmeldekabel, Hochspannungskabel, Mittelspannungskabel,  Niederspannungskabel oder Ähnliches, mit und ohne Schutzrohr.
Sichern aller Kabel mit und ohne Schutzrohr innerhalb des Wasserleitungsgrabens,
in Längs- und Querrichtung verlaufend auch
als Kreuzung, nach Vorgaben und Richtlinien der jeweiligen Versorgungsunternehmen freilegen und  während der Bauzeit entsprechend sichern.
Menge: 40,000 m

#### Abschnitt 2.4 TEIL 4 : ERDARBEITEN

*Hinweis: Allgemeiner Hinweis zur Grabenherstellung:*
Allgemeiner: Hinweis zur Grabenherstellung:
Vor Herstellung der Ver- und Entsorgungsleitungen wird von den Straßenbaulastträgern, hier Landesbetrieb Mobilität und Ortsgemeinde, innerhalb der öffentlichen Verkehrsfläche die Oberfläche bis auf -0,50 m u. OKG abgetragen, und von -0,50 m u. OKG bis ca. i.M. -0,90 m ein Bodenaustausch durchgeführt.
Die Herstellung der Gräben der Ver- und Entsorgungsleitungen innerhalb der öffentlichen Verkehrsfläche erfolgen ab -0,50 m u. OKG (ab OK Bodenaustausch).
Der ca. 0,40 m starke Bodenaustausch wird separat aufgenommen, zwischengelagert und wieder eingebaut. Das darunter anstehende Aushubmaterial wird dem Zwischenlager zur Deklaration zugeführt und danach entsorgt.
Das Aushubmaterial innerhalb der Ackerfläche wird seitl. des Grabens zwischengelagert und wieder eingebaut.
  -------------------------
Die neue Hauptwasserleitung GGG  (DN 150 / DN 125) wird auf eine Tiefe von ca. 1,80 m unter OK Fahrbahnbelag verlegt, so daß eine Rohrdeckung von 1,56 - 1,58 m erreicht wird, die Pumpendruckleitung aus PE 100 RC (d 160) wird auf eine Tiefe von ca. 1,77 m u. OK Fahrbahn verlegt. Die Rohrdeckung hier liegt bei ca. 1,60 m.

1. Hauptleitung GGG  DN 150 / DN 125
  Pumpendruckleitung  PE 100 RC d 160, Auslaufleitung GGG DN 150
  Grabenbreite  1.20 m (einschl. Verbau)
2. Hausanschlußleitung Druckrohr PE-100 RC 40 x 3,7 mm
  mit Leerrohr KG DN 110
  Grabenbreite 1.10 m (einschl. Verbau)

3. Kopflöcher für Hauptschieber, Hydranten sowie zur
  Einbindung der Hauptleitung:
  1,50 m x 1,50 m (einschl. Verbau)

4. Kopflöcher für Anbohrarmatur, zur Einbindung der Hausanschlußleitung an Hauptleitung sowie Übergang Öffentlich / Privat Hausanschlußleitung Neu / Bestand
  Ohne Zulage;  Grabenbreite von Nr. 2 Hausanschlußleitung

*Hinweis: Hinweis Baugrunduntersuchung / Homogenbereiche:*
Die Baugrunduntersuchung / Homogenbereiche / EBV sind ersichtlich unter Baugrunduntersuchung -
Geotechnischer Bericht vom 06.06.2024, erstellt von WPW Geoconsult, Ramstein, Auftrags-Nr.: 24.92954.1

**2.4.10 Bodenaustauschmaterial Wasserleitungsgraben Hauptleitung / Pumpendruckleitung, T von -0,50 bis ca. i.M. -0,90 m, lösen, laden, zwischenlagern**
Bodenaustauschmaterial Wasserleitungsgraben Hauptleitung / Pumpendruckleitung,
ab Straßenerdplanum von -0,50 m bis ca. i.M. -0,90 m u.OKG
lösen, laden, transportieren und auf Zwischenlager für den Wiedereinbau separat lagern.
Hierbei handelt es sich um das vom Straßenbaulastträger im Vorfeld innerhalb der öffentlichen Verkehrsfläche (Fahrbahn und Gehweg) eingebauten Bodenaustauschmaterial.
Erschwernisse durch Versorgungs-, Entsorgungsleitungen, Kabel oder ähnliches, sowie durch im Baufeld vorhandene Einbauten (z.B. Schächte, Schiebergestänge, Hydranten usw.) sind einzurechnen.
Abgerechnet wird mit senkrechten Wänden. Grabenbreite entsprechend Vorgaben.
Menge: 100,000 m3
Leistungsbereichkatalog: 002

**2.4.20 Boden Wasserleitungsgraben Hauptleitung / Pumpendruckleitung / Auslaufleitung, T bis -2,00 m, lösen, laden, transportieren, zwischenlagern**
Boden Wasserleitungsgraben Hauptleitung / Pumpendruckleitung / Auslaufleitung
T bis -2,00m u. OKG,
lösen, laden, transportieren, zwischenlagern
Boden, profilgerecht lösen, laden, auf Zwischenlager transportieren und zur Haufwerksbeprobung in entsprechenden eigenständigen Mieten (je ca. 250 cbm), um eine Durchmischung zu verhindern, zwischenlagern.
Aushubtiefe bis -2,00 m.
Homogenbereich B1 bis B3.
Bodenart DIN 18196: Kies, Sand, Schluff, Ton
Vordeklaration Ersatzbaustoffverordnung (EBV):
siehe Geotechnischer Bericht!
Erschwernisse durch Versorgungs-, Entsorgungsleitungen, Kabel oder ähnliches, sowie durch im Baufeld vorhandene Einbauten (z.B. Schächte, Schiebergestänge, Hydranten usw.) sind einzurechnen.
Erforderlicher Verbau nach Wahl des AN ist einzurechnen.
Abgerechnet wird mit senkrechten Wänden. Grabenbreite entsprechend Vorgaben.
Menge: 330,000 m3
Leistungsbereichkatalog: 002

**2.4.30 Bodenaustauschmaterial Wasserleitungsgraben Hausanschlußleitung, T von -0,50 bis ca. i.M. -0,90 m, lösen, laden, zwischenlagern**
Bodenaustauschmaterial Wasserleitungsgraben Hausanschlußleitung
ab Straßenerdplanum von -0,50 m bis ca. i.M. -0,90 m u.OKG
lösen, laden, transportieren und auf Zwischenlager für den Wiedereinbau separat lagern.
Hierbei handelt es sich um das vom Straßenbaulastträger im Vorfeld innerhalb der öffentlichen Verkehrsfläche (Fahrbahn und Gehweg) eingebauten Bodenaustauschmaterial.
Erschwernisse durch Versorgungs-, Entsorgungsleitungen, Kabel oder ähnliches, sowie durch im Baufeld vorhandene Einbauten (z.B. Schächte, Schiebergestänge, Hydranten usw.) sind einzurechnen.
Abgerechnet wird mit senkrechten Wänden. Grabenbreite entsprechend Vorgaben.
Menge: 13,000 m3
Leistungsbereichkatalog: 002

**2.4.40 Boden Wasserleitungsgraben Hausanschlußleitung, T bis -2,00 m, lösen, laden, transportieren, zwischenlagern**
Boden Wasserleitungsgraben Hausanschlußleitung
T bis -2,00m u. OKG,
lösen, laden, transportieren, zwischenlagern
Boden, profilgerecht lösen, laden, auf Zwischenlager transportieren und zur Haufwerksbeprobung in entsprechenden eigenständigen Mieten (je ca. 250 cbm), um eine Durchmischung zu verhindern, zwischenlagern.
Aushubtiefe bis -2,00 m.
Homogenbereich B1 bis B3.
Bodenart DIN 18196: Kies, Sand, Schluff, Ton
Vordeklaration Ersatzbaustoffverordnung (EBV):
siehe Geotechnischer Bericht!
Erschwernisse durch Versorgungs-, Entsorgungsleitungen, Kabel oder ähnliches, sowie durch im Baufeld vorhandene Einbauten (z.B. Schächte, Schiebergestänge, Hydranten usw.) sind einzurechnen.
Erforderlicher Verbau nach Wahl des AN ist einzurechnen.
Abgerechnet wird mit senkrechten Wänden. Grabenbreite entsprechend Vorgaben.
Menge: 26,000 m3
Leistungsbereichkatalog: 002

**2.4.50 Boden, BM-0, Zwischenlager laden, übernehmen und abfahren**
Boden Zwischenlager laden, übernehmen und abfahren
Boden von Zwischenlager laden, und einer zugelassenen Erddeponie zuführen.
BAu- und Abbruchabfälle, Boden, Steine, Fels,
Abfallschlüssel nach AVV 170504
Boden Materialwert BM-0
Bodengruppe nach DIN 18196: SU, ST, TL, TM, UL
einschl. Deponiegebühren und Transportkosten.
Menge: 356,000 m3

**2.4.60 Zulage Entsorgung Boden BM-F0***
Zulage Entsorgung Boden BM-0
Zulage zu Pos. vor " Boden, BM-0, Zwischenlager laden, übernehmen und abfahren" ,
für Boden Materialwerte BM-F0*,
Einschl. Deponiegebühren und Transportkosten.
Menge: 250,000 to

**2.4.70 Zulage Entsorgung Boden BM-F1**
Zulage Entsorgung Boden BM-0
Zulage zu Pos. vor " Boden, BM-0, Zwischenlager laden, übernehmen und abfahren" ,
für Boden Materialwerte BM-F1,
Einschl. Deponiegebühren und Transportkosten.
Menge: 90,000 to

**2.4.80 Zulage Entsorgung Boden BM-F2**
Zulage Entsorgung Boden BM-0
Zulage zu Pos. vor " Boden, BM-0, Zwischenlager laden, übernehmen und abfahren" ,
für Boden Materialwerte BM-F2,
Einschl. Deponiegebühren und Transportkosten.
Menge: 90,000 to

**2.4.90 Zulage Entsorgung Boden >BM-F3**
Zulage Entsorgung Boden BM-0
Zulage zu Pos. vor " Boden, BM-0, Zwischenlager laden, übernehmen und abfahren" ,
für Boden Materialwerte >BM-F3,
Einschl. Deponiegebühren und Transportkosten.
Menge: 250,000 to

**2.4.100 Zulage Handschachtung Erdarbeiten Wasserleitungsgraben**
Zulage Handschachtung Erdarbeiten Wasserleitungsgraben
Zulage zu den Positionen "Boden Wasserleitungsgraben Hauptleitung / Hausanschlußleitungen" Erdarbeiten für Handschachtung
im Gewerk Wasserversorgung nach Angaben der Bauleitung.
Menge: 30,000 m3

**2.4.110 Zulage Bodenklasse 7**
*** Bedarfsposition mit GB
Zulage Bodenklasse 7
Zulage zu Pos. Boden Kanalgraben Hauptleitung
für Bodenklasse 7.
Sandstein, verwittert bis kompakt
Lösen des Fels nur mit Felsfräse zulässig.
Sprengen zum Lösen des Fels ist nicht zulässig !
Menge: 10,000 m3

**2.4.120 Baugrundverbesserung**
*** Bedarfsposition mit GB
Baugrundverbesserung
Austauschmaterial liefern, in Leitungsgraben als
Bodenverbesserung bzw. Rohrauflager einbauen und
verdichten.
Material = Brechsand-Splitt-Schottergemisch Körnung
0/16.
Menge: 40,000 m3

**2.4.130 Gesiebter, steinfreier Sand**
Gesiebter, steinfreier Sand
für die Leitungszone im Bereich der Hauptleitung und Hausanschlußleitungen liefern, einbauen und verdichten, nach dem Merkblatt für das Verfüllen von Leitungsgräben und DIN 4124.
Verdichtungsanforderung auf Planum Dpr größer 97 % und
bis 0,50 m unter Planum Dpr größer 100 % .
Menge: 240,000 m3

**2.4.140 Bodenaustausch, ab OK Leitungszone bis -0,90 u. OKG**
Bodenaustausch, OK Leitungszone bis -0,90 u. OKG
Baustoff liefern, in Leitungsgraben Hauptleitung und Hausanschlußleitung, einschließlich Baugruben einbauen und verdichten.
Baustoff = grobkörniger Boden.
 Einbau ab OK Leitungszone bis ca. i.M. -0,90 m u. OKG,
liefern, einbauen und verdichten nach dem Merkblatt für
das Verfüllen von Leitungsgräben und DIN EN 1610.
Verdichtungsanforderung auf Planum Dpr größer 97 % und
bis 0,50 m unter Planum Dpr größer 100 % .
Abgerechnet wird mit senkrechten Wänden entsprechend der Abrechnung beim Aushub.
Menge: 240,000 m3

**2.4.150 Bodenaustauschmaterial, auf Zwischenlager separat gelagert, aufnehmen, auf Baustelle transportieren, einbauen, verdichten, ab ca. -0,90 bis -0,50 m u. OKG**
Bodenaustauschmaterial, auf Zwischenlager separat gelagert,  aufnehmen, auf Baustelle transportieren, einbauen, verdichten, ab ca. -0,90 bis -0,50 m u. OKG.
Bodenaustauschmaterial, auf Zwischenlager nach Aushub separat gelagert, aufnehmen, auf Baustelle transportieren und in vorhandenen Wasserleitungsgraben (Hauptleitung und Hausanschlußleitung) von ca. -0,90 m bis -0,50 m u. OKG einbauen und verdichten nach dem Merkblatt für
das Verfüllen von Leitungsgräben und DIN EN 1610.
Verdichtungsanforderung auf Planum Dpr größer 97 % und
bis 0,50 m unter Planum Dpr größer 100 % .
Abgerechnet wird mit senkrechten Wänden entsprechend der Abrechnung beim Aushub.
Menge: 113,000 m3

**2.4.160 Ackerboden lösen lagern wieder einbauen B 4m T bis 0,5m**
Ackerboden ab Geländeoberfläche,
profilgerecht lösen, seitlich lagern, und wieder einbauen
Gesamtbreite über 3,00 bis 3,50 m,
Aushubtiefe bis 0,5 m,
Homogenbereich 1, mit einer Bodengruppe,
ortsübliche Bezeichnung Ackerboden
Ackerboden parallel des Grabens in Ackerfläche zwischenlagern. Ackerboden nach Grabenverfüllung wieder flächig andecken, Einbaustärke bis 0,5 m.
Ackerboden nach Einbau nicht verdichten.
Menge: 160,000 m3
Leistungsbereichkatalog: 002
DIN276_18: 319

**2.4.170 Boden lösen lagern wieder einbauen B 1,2m T bis 2m**
Boden ab UK Ackerboden in Wasserleitungsgraben
profilgerecht lösen, seitlich lagern, und wieder einbauen
Gesamtbreite  1,20 m,
Aushubtiefe bis 2,0 m,
Homogenbereich 2, mit einer Bodengruppe,
Boden parallel des Grabens auf Ackerbodenabgetragene Ackerfläche zwischenlagern.
Nach Fertigstellung Wasserleitung (Neubau / Rückbau) Boden wieder einbauen und verdichten.
Menge: 140,000 m3
Leistungsbereichkatalog: 002
DIN276_18: 319

#### Abschnitt 2.5 TEIL 5 : RÜCKBAU BESTEHENDE WASSERVERSORGUNGSANLAGE

**2.5.10 Hauptschieber Schiebergestänge aufnehmen**
Hauptschiebergestänge (Alt) mit Straßenkappe von außer Betrieb gesetzter alter Hauptleitung trennen und aufnehmen.
Diese Position beinhaltet das freilegen des Schiebergestänges von -0,50 m u. OKG  bis auf -0,90m, das Aushubmaterial (Bodenaustauschmaterial) seitlich lagern, abtrennen des Schiebergestänges bei -0,90 m mit geeignetem Gerät nach Wahl des AN. Abgetrenntes Schiebergestänge und Straßenkappe, einschl. Tragplatte aufnehmen und entsorgen. Entstandener Hohlraum mit seitlich gelagertem Aushubmaterial (Bodenaustauschmaterial) bis -0,50 m u. OKG verfüllen und ordnungsgemäß verdichten.
Einschl. erforderl. Handschachtung.
In Bereichen, in denen die Bestandswasserleitung verdämmt wird ist vor der Abtrennung der Schieber zu öffnen.
Schuttmassen in Eigentum des AN übernehmen und von der
Baustelle entfernen.
Menge: 2,000 St

**2.5.20 Hydrant aufnehmen**
Hydrant aufnehmen
Hydrant in Bestandshauptleitung auf Fußbogen geflanscht, aufnehmen.
Diese Position beinhaltet das freilegen des Hydranten mit:
Bodenaustauschmaterial von -0,50 m u. OKG  bis auf ca. i.M. -0,90m aufnehmen, seitlich zum Wiedereinbau lagern, von ca. i.M. -0,90 m bis ca. -1,50 m u. OKG Boden lösen, laden und auf Zwischenlager transportieren.
Schrauben Hydrant/Fußbogen lösen, Hydrant, Straßenkappe und Tragplatte entfernen. X-Stück, DN 80, einschl. Verschraubung, liefern und auf Öffnung Fußbogen montieren.
Hohlraum bis ca. i.M. -0,90 m mit verdichtungsfähigem Bodenaustauschmaterial verfüllen. Von ca. i.M. -0,90 m bis -0,50 m u. OKG mit seitlich gelagertem Bodenaustauschmaterial verfüllen und ordnungsgemäß verdichten
Einschl. erforderl. Handschachtung.
Schuttmassen in Eigentum des AN übernehmen und von der
Baustelle entfernen.
Menge: 2,000 St

**2.5.30 Bestands-Hausanschluss - Schiebergestäge, aufnehmen**
Schiebergestänge Hausanschluss (Alt) mit Straßenkappe von außer Betrieb gesetzter alter Hauptleitung trennen und aufnehmen.
Diese Position beinhaltet das freilegen des Schiebergestänges
von -0,50 m u. OKG  bis auf -0,90m, das Aushubmaterial (Bodenaustauschmaterial) seitlich lagern, abtrennen des Schiebergestänges bei -0,90 m mit geeignetem Gerät nach Wahl des AN. Abgetrenntes Schiebergestänge und Straßenkappe, einschl. Tragplatte aufnehmen und entsorgen. Entstandener Hohlraum mit seitlich gelagertem Aushubmaterial (Bodenaustauschmaterial) bis -0,50 m u. OKG verfüllen und ordnungsgemäß verdichten.
Einschl. erforderl. Handschachtung.
Vor der Abtrennung ist der Schieber zu verschließen.
Menge: 5,000 St

**2.5.40 Hausanschlußleitung alt aufnehmen**
Hausanschlußleitung alt aufnehmen
Vorhanden stillgelegte Hausanschlußleitung im Bereich der neuhergestellten Hausanschlussleitung / Graben, innerhalb der öffentlichen Verkehrsfläche, alle Rohrmaterialien (Stahl, PE, usw.), in unterschiedlichen Leitungslängen, an alter Anbohrarmatur und am Übergang öffentlicher / privater Bereich rechtwinklig trennen, nach Wahl des AN, und aufnehmen.
Unterschiedliche Leitungslängen(bis 8 m).
Liefern und montieren eines Verschlußstopfens (Kunststoff, DN 32, DN 40, DN 50) auf verbleibenden Restleitungsstrang von alter Anbohrarmatur her.
Auf-/Abruchmaterial in Eigentum des AN übernehmen und von der Baustelle entfernen.
Menge: 5,000 St

**2.5.50 Bestands-Hauptrohrleitung aufnehmen**
Bestandshauptleitung Wasserversorgung aufnehmen
Vorhandene Wasserhauptleitung, nach Stilllegung,
Nennweite DN 100 bis DN 150, versch. Rohrmaterialien (GGG, GG, PE, PVC) in unterschiedlichen Leitungslängen, aufnehmen.
Zum Teil mit aufgesetzten Anbohrarmaturen, Hauptschiebern, Hydranten.
Material in Eigentum des AN übernehmen und von der
Baustelle entfernen.
Menge: 270,000 m

**2.5.60 Bestands-Hauptrohrleitung bis DN 150 verdämmen**
*** Bedarfsposition ohne GB
Bestands-Rohrleitung bis DN 150 verdämmen
Vorhandene, außer Betrieb genommene Wasserhauptleitungen PVC DN 100 bis DN 150 mit geeignetem Material (Dämmer, flüssig) nach Wahl des AN verdämmen. Die Verdämmung kann nur abschnittsweise (max. Länge ca. 50 m) in den Leitungen Wasserversorgung Gerhardsbrunn, Ortsnetzleitung, Versorgungsleitung,  Pumpendruckleitung erfolgen. Entsprechend sind die außer Betrieb genommenen Leitungen in Abschnitten (max. 50 m) nach Wahl des AN zu teilen und mit Be- und Entlüftungseinrichtungen an Anfang und Ende der Leitungen  nach Wahl des AN zur Verdämmung vorzubereiten. Nach der Verdämmung ist die Be- und Entlüftungseinrichtung rückzubauen und zu entsorgen.
Leitungslängen:
Versorgungsleitung Martinshöhe PVC DN 150 = ca. 40 m,
Ortsnetz Gerhardsbrunn PVC DN 100 = ca. 50 m,
Pumpendruckleitung PVC DN 100 = ca. 50 m.
Es ist darauf zu achten, daß vorhandene Hauptschieber in den zu verdämmenden Leitungsabschnitten geöffnet sind.
Diese Position beinhaltet die Herstellung der erforderlichen Kopflöcher (Erdarbeiten) bis zur Hauptleitung (T= bis ca. 1,80 m) ab UK Belag, das öffnen der Hauptleitung nach Wahl des AN, die Lieferung, Installation und Rückbau der Be- und Entlüftungs-/Befüllungseinrichtung, liefern und einbringen des Dämmers, liefern, einbauen und verdichten von geeignetem Erdmaterial im Bereich der Kopflöcher.
Schutt- und Abbruchmassen in Eigentum des AN übernehmen und von der Baustelle entfernen.
Menge: 150,000 m

#### Abschnitt 2.6 TEIL 6 : ROHRLEITUNG, FORMSTÜCKE, ARMATUREN

*Hinweis: Hinweis*
Versorgungsleitung Martinshöhe  GGG  DN 150,
Ortsnetzhauptleitung  GGG  DN 125 / DN 100:

Hinweis zu Rohr- und Formteilverbindungen GGG:

Alle aufgeführten Muffenverbindungen (außer System BAIO) sind mit der Dichtung TYTON-SIT-PLUS  zu liefern und zu montieren;
für alle  Flanschverbindungen sind die erforderlichen Dichtungen sowie die Verbindungsmaterialien wie Schrauben, Muttern, Unterlagscheiben aus V2A, zu liefern und bei der Montage der Formteile einzubauen. Dies ist in die jeweiligen Positionen einzukalkulieren.

**2.6.10 Rohr dukt. Guss, DN 150, Steckmuffenverbindung**
Druckrohr aus duktilem Gusseisen für Trinkwasser nach DIN EN 545, mit DVGW - Zertifizierungszeichen, mit reibschlüssiger Steckmuffenverbindung, einschließlich Dicht-Haltering aus EPDM und Erkennungsring.
Auskleidung :Zementmörtel auf Basis von Hochofenzement
Umhüllung :Überzug aus Zink-Aluminium-Legierung (ZnAl 85/15)
  mit einer Masse von mind. 400 g/m² und blaue
  Epoxidharz-Deckbeschichtung
Baulänge : 6 m
DN :  150
PFA :  16
Dichtung Tyton SIT Plus
Verlegen gemäß DIN EN 805 und DVGW Arbeitsblatt W 400
auf vorhandenem Auflager in vorhandenen Gräben mit
Verbau und Aussteifung, in unterschiedlichen
Streckenlängen.
Paßstücke werden nicht gesondert vergütet.
Verlegetiefe über 1,00 bis 2,00 m.
Rohrdeckung ca. 1,60 m ab OK Belag
Liefern und verlegen.
Hersteller/Typ :Saint Gobain PAM
  Typ NATURAL TYTON SIT PLUS
 oder gleichwertiger Art
Menge: 90,000 m

**2.6.20 Rohr dukt. Guss, DN 125, Steckmuffenverbindung**
Druckrohr aus duktilem Gusseisen für Trinkwasser nach DIN EN 545, mit DVGW - Zertifizierungszeichen, mit reibschlüssiger Steckmuffenverbindung, einschließlich Dicht-Haltering aus EPDM und Erkennungsring.
Auskleidung :Zementmörtel auf Basis von Hochofenzement
Umhüllung :Überzug aus Zink-Aluminium-Legierung (ZnAl 85/15)
  mit einer Masse von mind. 400 g/m² und blaue
  Epoxidharz-Deckbeschichtung
Baulänge : 6 m
DN :  125
PFA :  16
Dichtung Tyton SIT Plus
Verlegen gemäß DIN EN 805 und DVGW Arbeitsblatt W 400
auf vorhandenem Auflager in vorhandenen Gräben mit
Verbau und Aussteifung, in unterschiedlichen
Streckenlängen.
Paßstücke werden nicht gesondert vergütet.
Verlegetiefe über 1,00 bis 2,00 m.
Rohrdeckung ca. 1,60 m ab OK Belag
Liefern und verlegen.
Hersteller/Typ :Saint Gobain PAM
  Typ NATURAL TYTON SIT PLUS
 oder gleichwertiger Art
Menge: 100,000 m

**2.6.30 MMK - Stück, DN 150, Steckmuffenverbindung**
Doppelmuffenbogen (MMK-Stück) für Druckrohrleitung aus
duktilem Gusseisen für Trinkwasser nach DIN EN 545 (MMK
nach DIN 28650), mit DVGW - Zertifizierungszeichen, mit
Steckmuffenverbindung, einschließlich Dichtungen aus EPDM.
Beschichtung : innen und außen Epoxy Pulverbeschichtung
nach DIN EN 14901
MMK :11°; 22°; 30°; 45°
DN :150
PFA :16
Dichtung Tyton SIT Plus
Liefern und verlegen.
Hersteller/Typ : Saint Gobain PAM / Typ MMK
TYTON SIT PLUS
oder gleichwertiger Art
Menge: 1,000 St

**2.6.40 MSK - Stück, DN 150, Steckmuffenverbindung**
Muffen-Spitzendbogen (MSK-Stück) für Druckrohrleitung aus duktilem
Gusseisen für Trinkwasser, nach Werksnorm, mit DVGW -
Zertifizierungszeichen, mit Steckmuffenverbindung,
einschließlich Dichtung aus EPDM.
Beschichtung : innen und außen Epoxy Pulverbeschichtung
nach DIN EN 14901
MK :  11°; 22°; 30°; 45°
DN :  150
PFA :  16
Dichtung Tyton SIT Plus
Liefern und verlegen.
Hersteller/Typ : Saint Gobain PAM / Typ MSK
TYTON SIT PLUS
oder gleichwertiger Art
Menge: 1,000 St

**2.6.50 MMK - Stück, DN 125, Steckmuffenverbindung**
Doppelmuffenbogen (MMK-Stück) für Druckrohrleitung aus
duktilem Gusseisen für Trinkwasser nach DIN EN 545 (MMK
nach DIN 28650), mit DVGW - Zertifizierungszeichen, mit
Steckmuffenverbindung, einschließlich Dichtungen aus EPDM.
Beschichtung : innen und außen Epoxy Pulverbeschichtung
nach DIN EN 14901
MMK :11°; 22°; 30°; 45°
DN :125
PFA :16
Dichtung Tyton SIT Plus
Liefern und verlegen.
Hersteller/Typ : Saint Gobain PAM / Typ MMK
TYTON SIT PLUS
oder gleichwertiger Art
Menge: 4,000 St

**2.6.60 MSK - Stück, DN 125, Steckmuffenverbindung**
Muffen-Spitzendbogen (MSK-Stück) für Druckrohrleitung aus duktilem
Gusseisen für Trinkwasser, nach Werksnorm, mit DVGW -
Zertifizierungszeichen, mit Steckmuffenverbindung,
einschließlich Dichtung aus EPDM.
Beschichtung : innen und außen Epoxy Pulverbeschichtung
nach DIN EN 14901
MK :  11°; 22°; 30°; 45°
DN :  125
PFA :  16
Dichtung Tyton SIT Plus
Liefern und verlegen.
Hersteller/Typ : Saint Gobain PAM / Typ MSK
TYTON SIT PLUS
oder gleichwertiger Art
Menge: 2,000 St

**2.6.70 Formstücke DN 150, DN 125 GGG**
*** Bedarfsposition mit GB
Formstücke (verschieden) für Druckrohrleitung aus
duktilem Gusseisen für Trinkwasser nach DIN EN 545  mit DVGW - Zertifizierungszeichen,  innen und außen Epoxy Pulverbeschichtung nach DIN EN 14901
verschiedene DN.
Liefern und verlegen / montieren.
Menge: 50,000 kg

**2.6.80 Trassenband liefern und verlegen**
Trassenband liefern und verlegen
Trassenwarnband mit Edelstahlbandeinlage für
Wasserleitungen blau, Breite 40 mm,
liefern und in Leitungsgraben verlegen
Menge: 320,000 m

*Hinweis: Hinweis*
Die nachfolgenden Positionen kommen nur zur Ausführung, wenn eine Bestandshauptleitung (PVC) einseitig zur Aufrechthaltung der Wasserversorgung verschlossen werden muß.

**2.6.90 EU-Stück, Steckmuffenverb., DN 150**
*** Bedarfsposition mit GB
Flanschmuffenstück (EU-Stück mit Schraubmuffe) für Druckrohrleitung aus PVC für Trinkwasser nach DIN EN 545, mit DVGW - Zertifizierungszeichen, mit reibschlüssiger Steckmuffenverbindung, einschließlich Dicht-Haltering aus EPDM und Erkennungsring. Flanschanschluss
nach DIN EN 1092-2.
Beschichtung :innen und außen Epoxy Pulverbeschichtung
  nach DIN EN 14901
DN :  150
PN :  16
Liefern und einbauen.
Hersteller/Typ :Saint Gobain PAM
 Typ EU-Stück mit Schraubmuffe TYTON SIT PLUS
oder gleichwertiger Art
Menge: 1,000 St

**2.6.100 X-Stück, DN 150**
*** Bedarfsposition mit GB
X-Stück, DN 150
Blindflansch (X-Stück) für Druckrohrleitung
aus duktilem Gusseisen für Trinkwasser nach Werksnorm,
mit DVGW-Zertifizierungszeichen, Flanschanschluss nach
DIN EN 1092-2.
Für Verschluß Altleitung.
Beschichtung :innen und außen Epoxy Pulverbeschichtungnach DIN EN 14901
DN 1 :  150
PN :  16
Liefern und einbauen.
Hersteller/Typ :Saint Gobain PAM
Typ X-Stück
oder gleichwertiger Art
Menge: 1,000 St

*Hinweis: Hinweis*
Die nachfolgenden Positionen beinhalten das Verbindungssystem BAIO.
Für Formteile,  Absperrschieber, Hydranten und Anbohrarmaturen, sowie den erforderlichen Zubehörteilen zur Erstellung von Auskreuzungen  kommen nur Produkte der Fa. Hawle zur Ausführung.
Dies ist Vorgabe des Auftraggebers.
Ein anderes Produkt lässt der AG nicht zu.
Liefernachweis:
Fa. Hawle Armaturen GmbH
Liegnitzer Straße 6
83395 Freilassing
Tel. 08654 - 6303 0

**2.6.110 Zugsicherung, BAIO-System, Hawle-Stop, DN 150**
Zugsicherung, BAIO-System, Hawle-Stop, DN 150
Zugsicherung für alle BAIO-Steckmuffen beim Anschluß von Rohren, bestehend aus Verriegelungsring und Klemmring
Erzeugnis Fa. Hawle (siehe Best. Nr. 528) oder gleichwertig
Material:
Verriegelungsring aus GJS-400, schwerer Korrosionsschutz durch Hawle-Epoxy-Pulverbeschichtung innen und außen beschichtet gemäß DIN 3476 (P) und DIN 30677-2 (Schichtdicke >0,25 mm, Porenfreiheit bei 3000 V, Haftung innen und außen >12 N/mm² nach Heißwasserlagerung)
Klemmring Gussrohr: glasfaserverstärktes PA mit Klemmsegmenten
Klemmring PE-Rohr: Wirbelklemme aus POM
Klemmring PVC-Rohr: PVC mit Korund
für Gussrohr
DN 150
Einschl. erforderlichem Zubehör und Montage.
Menge: 2,000 St

**2.6.120 Zugsicherung, BAIO-System, Hawle-Stop, DN 125**
Zugsicherung, BAIO-System, Hawle-Stop, DN 125
Zugsicherung für alle BAIO-Steckmuffen beim Anschluß von Rohren, bestehend aus Verriegelungsring und Klemmring
Erzeugnis Fa. Hawle (siehe Best. Nr. 528) oder gleichwertig
Material:
Verriegelungsring aus GJS-400, schwerer Korrosionsschutz durch Hawle-Epoxy-Pulverbeschichtung innen und außen beschichtet gemäß DIN 3476 (P) und DIN 30677-2 (Schichtdicke >0,25 mm, Porenfreiheit bei 3000 V, Haftung innen und außen >12 N/mm² nach Heißwasserlagerung)
Klemmring Gussrohr: glasfaserverstärktes PA mit Klemmsegmenten
Klemmring PE-Rohr: Wirbelklemme aus POM
Klemmring PVC-Rohr: PVC mit Korund
für Gussrohr
DN 125
Einschl. erforderlichem Zubehör und Montage.
Menge: 4,000 St

**2.6.130 MMK - Stück, BAIO-System, DN 150**
Bogen, mit beidseitiger BAIO-Doppelfunktionsmuffe für die formschlüssige Verbindung mit BAIO-Spitzenden und für den Anschluss von Guss,- Stahl-, PE-, und PVC-Rohren, Prüfgrundlage: EN 545.
Material: Gehäuse: GJS-400, Korrosionsschutz durch Epoxidharz-Pulverbeschichtung innen und außen gemäß Gütesicherung RAL-GZ 662 der Gütegemeinschaft Schwerer Korrosionsschutz – GSK unter Berücksichtigung der DIN 3476 (P) und DIN 30677-2 (Schichtdicke: min. 250 µm, Porenfreiheit bei 3 kV, Haftung innen und außen min. 12 N/mm² nach Heißwasserlagerung, Nachweis der Trinkwassertauglichkeit, Fremdüberwachung durch neutrales Prüfinstitut)
Max. Betriebsdruck: 16 bar
Medium: Trinkwasser,
BAIO-Muffen inklusive BAIO-Lippendichtung (BLD) für Wasser, Verwendung: BAIO-Spitzenden, Gussrohre nach EN 545, Stahlrohre mit Gussrohraußendurchmesser, PE-Einschweißende, Stahl-Einschweißende
DN 150
MMK :  11°; 22°; 30°; 45°
Einschl. erforderlichem Zubehör und Montage.
Menge: 1,000 St

**2.6.140 MSK - Stück, BAIO-System, DN 150**
Bogen, einerseits mit BAIO-Doppelfunktionsmuffe für die formschlüssige Verbindung mit BAIO®-Spitzenden und für den Anschluss von Guss,- Stahl-, PE-, und PVC-Rohren, andererseits mit BAIO-Spitzende mit Gussrohr-Aussendurchmesser nach DIN 28610 und Verriegelungsnocken für Zugsicherung in Formstücken mit Doppelfunktionsmuffen, Prüfgrundlage: EN 545.
Material: GJS-400, Korrosionsschutz durch Epoxidharz-Pulverbeschichtung innen und außen gemäß Gütesicherung RAL-GZ 662 der Gütegemeinschaft Schwerer Korrosionsschutz – GSK unter Berücksichtigung der DIN 3476 (P) und DIN 30677-2 (Schichtdicke: min. 0,25 mm, Porenfreiheit bei 3 kV, Haftung innen und außen min. 12 N/mm² nach Heißwasserlagerung, Nachweis der Trinkwassertauglichkeit, Fremdüberwachung durch neutrales Prüfinstitut)
Max. Betriebsdruck: 16 bar
Medium: Trinkwasser,
BAIO-Muffe inklusive BAIO-Lippendichtung (BLD) für Wasser, Verwendung: BAIO-Spitzenden, Gussrohre nach EN 545, Stahlrohre mit Gussrohraußendurchmesser, PE-Einschweißende, Stahl-Einschweißende
DN 150
MSK :  11°; 22°; 30°; 45°
Einschl. erforderlichem Zubehör und Montage.
Menge: 1,000 St

**2.6.150 MMK - Stück, BAIO-System, DN 125**
Bogen, mit beidseitiger BAIO-Doppelfunktionsmuffe für die formschlüssige Verbindung mit BAIO-Spitzenden und für den Anschluss von Guss,- Stahl-, PE-, und PVC-Rohren, Prüfgrundlage: EN 545.
Material: Gehäuse: GJS-400, Korrosionsschutz durch Epoxidharz-Pulverbeschichtung innen und außen gemäß Gütesicherung RAL-GZ 662 der Gütegemeinschaft Schwerer Korrosionsschutz – GSK unter Berücksichtigung der DIN 3476 (P) und DIN 30677-2 (Schichtdicke: min. 250 µm, Porenfreiheit bei 3 kV, Haftung innen und außen min. 12 N/mm² nach Heißwasserlagerung, Nachweis der Trinkwassertauglichkeit, Fremdüberwachung durch neutrales Prüfinstitut)
Max. Betriebsdruck: 16 bar
Medium: Trinkwasser,
BAIO-Muffen inklusive BAIO-Lippendichtung (BLD) für Wasser, Verwendung: BAIO-Spitzenden, Gussrohre nach EN 545, Stahlrohre mit Gussrohraußendurchmesser, PE-Einschweißende, Stahl-Einschweißende
DN 125
MMK :  11°; 22°; 30°; 45°
Einschl. erforderlichem Zubehör und Montage.
Menge: 1,000 St

**2.6.160 MSK - Stück, BAIO-System, DN 125**
Bogen, einerseits mit BAIO-Doppelfunktionsmuffe für die formschlüssige Verbindung mit BAIO®-Spitzenden und für den Anschluss von Guss,- Stahl-, PE-, und PVC-Rohren, andererseits mit BAIO-Spitzende mit Gussrohr-Aussendurchmesser nach DIN 28610 und Verriegelungsnocken für Zugsicherung in Formstücken mit Doppelfunktionsmuffen, Prüfgrundlage: EN 545.
Material: GJS-400, Korrosionsschutz durch Epoxidharz-Pulverbeschichtung innen und außen gemäß Gütesicherung RAL-GZ 662 der Gütegemeinschaft Schwerer Korrosionsschutz – GSK unter Berücksichtigung der DIN 3476 (P) und DIN 30677-2 (Schichtdicke: min. 0,25 mm, Porenfreiheit bei 3 kV, Haftung innen und außen min. 12 N/mm² nach Heißwasserlagerung, Nachweis der Trinkwassertauglichkeit, Fremdüberwachung durch neutrales Prüfinstitut)
Max. Betriebsdruck: 16 bar
Medium: Trinkwasser,
BAIO-Muffe inklusive BAIO-Lippendichtung (BLD) für Wasser, Verwendung: BAIO-Spitzenden, Gussrohre nach EN 545, Stahlrohre mit Gussrohraußendurchmesser, PE-Einschweißende, Stahl-Einschweißende
DN 125
MSK :  11°; 22°; 30°; 45°
Einschl. erforderlichem Zubehör und Montage.
Menge: 2,000 St

**2.6.170 MMB-Stück, BAIO-System, DN 150/150**
MMB-Stück, BAIO-System, DN 150/150
T-Stück mit allseitiger BAIO-Doppelfunktionsmuffe für die formschlüssige Verbindung mit BAIO-Spitzenden und für den Anschluss von Guss,- Stahl-, PE-, und PVC-Rohren, Prüfgrundlage: EN 545.
Material:
GJS-400, Korrosionsschutz durch Epoxidharz-Pulverbeschichtung innen und außen gemäß Gütesicherung RAL-GZ 662 der Gütegemeinschaft Schwerer Korrosionsschutz – GSK unter Berücksichtigung der DIN 3476 (P) und DIN 30677-2 (Schichtdicke: min. 0,25 mm, Porenfreiheit bei 3 kV, Haftung innen und außen min. 12 N/mm² nach Heißwasserlagerung, Nachweis der Trinkwassertauglichkeit, Fremdüberwachung durch neutrales Prüfinstitut)
Maximaler Betriebsdruck: 16 bar
DN 150/150
BAIO-Muffe inklusive BAIO-Lippendichtung (BLD) für Wasser, Verwendung: BAIO-Spitzenden, Gussrohre nach EN 545, Stahlrohre mit Gussrohraußendurchmesser, PE-Einschweißende, Stahl-Einschweißende
Einschl. erforderlichem Zubehör und Montage.
Menge: 1,000 St

**2.6.180 MMB-Stück, BAIO-System, DN 125/125**
MMB-Stück, BAIO-System, DN 150/150
T-Stück mit allseitiger BAIO-Doppelfunktionsmuffe für die formschlüssige Verbindung mit BAIO-Spitzenden und für den Anschluss von Guss,- Stahl-, PE-, und PVC-Rohren, Prüfgrundlage: EN 545.
Material:
GJS-400, Korrosionsschutz durch Epoxidharz-Pulverbeschichtung innen und außen gemäß Gütesicherung RAL-GZ 662 der Gütegemeinschaft Schwerer Korrosionsschutz – GSK unter Berücksichtigung der DIN 3476 (P) und DIN 30677-2 (Schichtdicke: min. 0,25 mm, Porenfreiheit bei 3 kV, Haftung innen und außen min. 12 N/mm² nach Heißwasserlagerung, Nachweis der Trinkwassertauglichkeit, Fremdüberwachung durch neutrales Prüfinstitut)
Maximaler Betriebsdruck: 16 bar
DN 150/150
BAIO-Muffe inklusive BAIO-Lippendichtung (BLD) für Wasser, Verwendung: BAIO-Spitzenden, Gussrohre nach EN 545, Stahlrohre mit Gussrohraußendurchmesser, PE-Einschweißende, Stahl-Einschweißende
Einschl. erforderlichem Zubehör und Montage.
Menge: 1,000 St

**2.6.190 MMB-Stück, BAIO-System, DN 125/80**
MMB-Stück, BAIO-System, DN 150/150
T-Stück mit allseitiger BAIO-Doppelfunktionsmuffe für die formschlüssige Verbindung mit BAIO-Spitzenden und für den Anschluss von Guss,- Stahl-, PE-, und PVC-Rohren, Prüfgrundlage: EN 545.
Material:
GJS-400, Korrosionsschutz durch Epoxidharz-Pulverbeschichtung innen und außen gemäß Gütesicherung RAL-GZ 662 der Gütegemeinschaft Schwerer Korrosionsschutz – GSK unter Berücksichtigung der DIN 3476 (P) und DIN 30677-2 (Schichtdicke: min. 0,25 mm, Porenfreiheit bei 3 kV, Haftung innen und außen min. 12 N/mm² nach Heißwasserlagerung, Nachweis der Trinkwassertauglichkeit, Fremdüberwachung durch neutrales Prüfinstitut)
Maximaler Betriebsdruck: 16 bar
DN 150/150
BAIO-Muffe inklusive BAIO-Lippendichtung (BLD) für Wasser, Verwendung: BAIO-Spitzenden, Gussrohre nach EN 545, Stahlrohre mit Gussrohraußendurchmesser, PE-Einschweißende, Stahl-Einschweißende
Einschl. erforderlichem Zubehör und Montage.
Menge: 1,000 St

**2.6.200 S-Stück, BAIO-System, DN 150**
S-Stück, BAIO-System, DN 150
S-Stück mit beiderseitigem Spitzende mit Gussrohr-Aussendurchmesser nach DIN 28610 und Verriegelungsnocken für die formschlüssige und zugsichere Verbindung mit BAIO-Doppelfunktionsmuffen, Prüfgrundlage: EN 545.
Material: GJS-400, Korrosionsschutz durch Epoxidharz-Pulverbeschichtung innen und außen gemäß Gütesicherung RAL-GZ 662 der Gütegemeinschaft Schwerer Korrosionsschutz – GSK unter Berücksichtigung der DIN 3476 (P) und DIN 30677-2 (Schichtdicke: min. 250 μm, Porenfreiheit bei 3 kV, Haftung innen und außen min. 12 N/mm² nach Heißwasserlagerung, Nachweis der Trinkwassertauglichkeit, Fremdüberwachung durch neutrales Prüfinstitut)
Medium: Trinkwasser
Maximaler Betriebsdruck: 16 bar
DN 150
Einschl. erforderlichem Zubehör und Montage.
Menge: 3,000 St

**2.6.210 R-/RU-Stück, BAIO-System, DN 150/125**
R-/RU-Stück, BAIO-System, DN 150/125
Reduzierstück, einerseits mit BAIO-Doppelfunktionsmuffe für die formschlüssige Verbindung mit BAIO®-Spitzenden und für den Anschluss von Guss,- Stahl-, PE-, und PVC-Rohren, andererseits mit BAIO-Spitzende mit Gussrohr-Aussendurchmesser nach DIN 28610 und Verriegelungsnocken für Zugsicherung in Formstücken mit Doppelfunktionsmuffen, Prüfgrundlage: EN 545.
Material: GJS-400, Korrosionsschutz durch Epoxidharz-Pulverbeschichtung innen und außen gemäß Gütesicherung RAL-GZ 662 der Gütegemeinschaft Schwerer Korrosionsschutz – GSK unter Berücksichtigung der DIN 3476 (P) und DIN 30677-2 (Schichtdicke: min. 0,25 mm, Porenfreiheit bei 3 kV, Haftung innen und außen min. 12 N/mm² nach Heißwasserlagerung, Nachweis der Trinkwassertauglichkeit, Fremdüberwachung durch neutrales Prüfinstitut)
Max. Betriebsdruck: 16 bar
Medium: Trinkwasser,
Spitzende: DN 150
Muffe: DN 125
BAIO-Muffe inklusive BAIO-Lippendichtung (BLD) für Wasser, Verwendung: BAIO-Spitzenden, Gussrohre nach EN 545, Stahlrohre mit Gussrohraußendurchmesser, PE-Einschweißende, Stahl-Einschweißende
DN 150/125.
Einschl. erforderlichem Zubehör und Montage.
Menge: 1,000 St

**2.6.220 F-Stück, BAIO-System, DN 150**
F-Stück, BAIO-System, DN 150
Flansch-Spitzend-Stück, einerseits Spitzende mit Gussrohrdurchmesser und Verriegelungsnocken für Zugsicherung, andererseits mit Flansch nach EN 1092-2, Prüfgrundlage: EN 545.
Material: GJS-400, Korrosionsschutz durch Epoxidharz-Pulverbeschichtung innen und außen gemäß Gütesicherung RAL-GZ 662 der Gütegemeinschaft Schwerer Korrosionsschutz – GSK unter Berücksichtigung der DIN 3476 (P) und DIN 30677-2 (Schichtdicke: min. 250 μm, Porenfreiheit bei 3 kV, Haftung innen und außen min. 12 N/mm² nach Heißwasserlagerung, Nachweis der Trinkwassertauglichkeit, Fremdüberwachung durch neutrales Prüfinstitut)
Medium: Trinkwasser,
Max. Betriebsdruck: 16 bar
DN 150
PN 10/16
Einschl. erforderlichem Zubehör und Montage.
Menge: 2,000 St

**2.6.230 Formstücke, BAIO-System, DN 150, DN 125 GGG**
*** Bedarfsposition mit GB
Formstücke (verschiedene), BAIO-System,  für Druckrohrleitung aus duktilem Gusseisen für Trinkwasser nach DIN EN 545  mit DVGW - Zertifizierungszeichen,  innen und außen Epoxy Pulverbeschichtung nach DIN EN 14901
verschiedene DN, System BAIO.
Liefern und verlegen / montieren.
Menge: 50,000 kg

**2.6.240 Spitzend-Muffen-Schieber "E2", BAIO-System, DN 150**
Spitzend-Muffen-Schieber "E2", BAIO-System, DN 150
Absperrschieber weichdichtend, mit beidseitiger BAIO-Doppelfunktionsmuffe für die formschlüssige Verbindung mit BAIO-Spitzenden und für den Anschluss von Guss,- Stahl-, PE-, und PVC-Rohren.
Keil und Keilmutter vollflächig vulkanisiert. Keilmutter durch Formschluss und Elastomer-Einbettung flexibel, vibrationsdämpfend und spielfrei mit dem Keil verbunden. Gewindelänge Keilmutter = 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1.
Material: Gehäuse: GJS-400, Korrosionsschutz durch Epoxidharz-Pulverbeschichtung innen und außen gemäß Gütesicherung RAL-GZ 662 der Gütegemeinschaft Schwerer Korrosionsschutz – GSK unter Berücksichtigung der DIN 3476-1 (Schichtdicke: min. 0,25 mm, Porenfreiheit bei 3 kV, Haftung innen und außen min. 12 N/mm² nach Heißwasserlagerung, Nachweis der Trinkwassertauglichkeit, Fremdüberwachung durch neutrales Prüfinstitut)
Spindel: nichtrostender Duplexstahl
Keilmutter: Messing
Keil: GJS-400, mit Keilmutter vulkanisiert mit EPDM gemäß DVGW W 270 und UBA KTW für Trinkwasser
Medium: Trinkwasser
Max. Betriebsdruck: 16 bar
BAIO-Muffe inklusive BAIO-Lippendichtung (BLD) für Wasser, Verwendung: BAIO-Spitzenden, Gussrohre nach EN 545, Stahlrohre mit Gussrohraußendurchmesser, PE-Einschweißende, Stahl-Einschweißende
DN 150
Einschl. erforderlichem Zubehör und Montage.
Menge: 1,000 St

**2.6.250 Spitzend-Muffen-Schieber "E2", BAIO-System, DN 125**
Spitzend-Muffen-Schieber "E2", BAIO-System, DN 125
Absperrschieber weichdichtend, mit beidseitiger BAIO-Doppelfunktionsmuffe für die formschlüssige Verbindung mit BAIO-Spitzenden und für den Anschluss von Guss,- Stahl-, PE-, und PVC-Rohren.
Keil und Keilmutter vollflächig vulkanisiert. Keilmutter durch Formschluss und Elastomer-Einbettung flexibel, vibrationsdämpfend und spielfrei mit dem Keil verbunden. Gewindelänge Keilmutter = 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1.
Material: Gehäuse: GJS-400, Korrosionsschutz durch Epoxidharz-Pulverbeschichtung innen und außen gemäß Gütesicherung RAL-GZ 662 der Gütegemeinschaft Schwerer Korrosionsschutz – GSK unter Berücksichtigung der DIN 3476-1 (Schichtdicke: min. 0,25 mm, Porenfreiheit bei 3 kV, Haftung innen und außen min. 12 N/mm² nach Heißwasserlagerung, Nachweis der Trinkwassertauglichkeit, Fremdüberwachung durch neutrales Prüfinstitut)
Spindel: nichtrostender Duplexstahl
Keilmutter: Messing
Keil: GJS-400, mit Keilmutter vulkanisiert mit EPDM gemäß DVGW W 270 und UBA KTW für Trinkwasser
Medium: Trinkwasser
Max. Betriebsdruck: 16 bar
BAIO-Muffe inklusive BAIO-Lippendichtung (BLD) für Wasser, Verwendung: BAIO-Spitzenden, Gussrohre nach EN 545, Stahlrohre mit Gussrohraußendurchmesser, PE-Einschweißende, Stahl-Einschweißende
DN 125
Einschl. erforderlichem Zubehör und Montage.
Menge: 1,000 St

**2.6.260 Freistrom-Unterflurhydrant, BAIO-System, DN 80, RD 1,50-2,05m**
Freistrom-Unterflurhydrant mit höhenverstellbarem Betätigungs- und Mediumrohr, CE-Kennzeichnung nach EN 14339, Entleerung nach DIN EN 1074-6, Spindelvierkant/Klauenkupplung nach DVGW GW 386, Klauendeckel aus Kunststoff federbelastet für ein leichteres Öffnen und Schließen. Mit Faltenbalg-Schmutzdichtung an der Klauenkupplung. Festigkeit gegen Betätigungskräfte: MOT-Wert: 105 Nm, mST-Wert: 210 Nm nach EN 1074-6, Absperrung durch Teflon beschichtete Steckscheibe aus kaltgewalztem nichtrostendem Stahl nach DIN EN 10088-1 mit Zugfestigkeit > 1600 N/mm², mit Festanschlag in Auf- und Zu-Stellung, Steckscheibe in geöffnetem Zustand vollständig außerhalb des Durchflussmediums, dadurch vollkommen freier Durchgang, Mindestdurchfluss: 153 m³/h bei 1 bar Differenzdruck, Schliessvorgang: rechtsdrehend ca. 15 Umdrehungen, um Druckschläge im Leitungsnetz zu vermeiden.
Langer Entleerungsstutzen zur Anbringung eines Sickerschlauches oder einer Saugentleerung bei Einbau im Grundwasserbereich.
Material: Gussbauteile aus GJS-400, Korrosionsschutz durch Epoxidharz-Pulverbeschichtung innen und außen gemäß Gütesicherung RAL-GZ 662 der Gütegemeinschaft Schwerer Korrosionsschutz – GSK unter Berücksichtigung der DIN 3476 (P) und DIN 30677-2 (Schichtdicke: min. 250 μm, Porenfreiheit bei 3 kV, Haftung innen und außen min. 12 N/mm² nach Heißwasserlagerung, Nachweis der Trinkwassertauglichkeit, Fremdüberwachung durch neutrales Prüfinstitut).
Teleskoprohr: nichtrostender Stahl V4A.
Spindel, Steckscheibe, Steckscheibenantrieb: nichtrostender Stahl
Schutzrohr: Polypropylen
Dichtungen: EPDM gemäß DVGW W 270 und KTW für Wasser
Medium: Trinkwasser
Max. Betriebsdruck: 16 bar
Nennweite: DN 80
Typ: 494 S
Anschluss: BAIO-Spitzende
Rohrdeckung: 1,50 - 2,05 m
einschl. Schmutz- und Verdrehsicherung (Best.-Nr.: 490)
und Sickerelement (Best.-Nr.: 490SE)
Einschl. erforderlichem Zubehör und Montage.
Menge: 2,000 St

**2.6.270 Combi- IV Muffen-Schieber, BAIO-System, DN 150, mit Straßenkappen und Tragplatte**
Combi- IV Muffen-Schieber, BAIO-System, DN 150
mit vertikal abgehender BAIO-Muffe DN 80 für Hydrantanschluß: Doppelfunktionssteckmuffe DN 80
BAIO Muffen: DN 150
Absperrschieber weichdichtend, in Doppel-T-Form mit allseitiger BAIO-Doppelfunktionsmuffe für die formschlüssige Verbindung mit BAIO-Spitzenden und für den Anschluss von Guss,- Stahl-, PE-, und PVC-Rohren, wartungsfreie Spindelabdichtung durch O-Ringe und Lippendichtung, reibungsarme Lagerung der Spindel auf Gleitscheiben aus Kunststoff. Rundgewindeadapter am Oberteil der Schieber zur stiftlosen Befestigung der Einbaugarnitur. Keilführung aus verschleißfestem Kunststoff mit hohen Gleiteigenschaften gewährleisten einen geringen Verschleiß und minimale Schließdrehmomente.
Material: Gehäuse: GJS-400, Hawle-Epoxy-Pulverbeschichtung
Spindel: nichtrostender Stahl
Keilmutter: Messing
Keil: GJS-400, innen und außen EPDM gemäß KTW-BWGL für Wasser
Dichtungen: EPDM gemäß KTW-BWGL für Wasser
E3-Schieber
Combi- IV Muffen-Schieber, BAIO-System, DN 150 mit vertikalabgehender BAIO-Muffe für Hydrantenanschluß: Doppelfunktionssteckmuffe DN 80.
Einschl. Mehrfach-Tragplatte aus Beton (Hawle 204-07) und
4 x starre Straßenkappe (Hawle Best. Nr. 200.006.0000) oder gleichwertig.
Strassenkappe in Anlehnung an DIN 4056 mit platzsparender Anschrägung und klapperfreiem Schrägsitzdecke.
Einschl. erforderlichem Zubehör und Montage.
Menge: 1,000 St

**2.6.280 Verbinder, Synoflex DN150/150**
Verbinder, Synoflex DN150/150
Verbinder mit beidseitiger Mehrbereichsmuffe nach EN 14525 für den Anschluss von Guss,- Stahl-, PE-, PVC- und AZ-Rohren, längskraftschlüssiger Anschluss von Rohren aus Guss-, PE-, PVC- und Stahl, inklusive Schraubenkopf-Verdrehsicherungen mit Schutzkappe aus Elastomer, Schrauben, Muttern, Unterlegscheiben aus nichtrostendem Stahl, Schrauben 180° wendbar, inklusive Distanzhülsen aus PE, Winkelausgleich max. 8 (+/- 4) Grad je Muffe, flexibles Dichtelement aus Elastomer nach EN 681-1, flexibler Zugsicherungsring aus POM, auf jedem Stützelementglied ist ein Zugsicherungselement fixiert, Zugsicherungselemente korrosionsgeschützt, inklusive Verpackung nach EN 12351.
Material: Gehäuse aus GJS-400, Korrosionsschutz durch Epoxidharz-Pulverbeschichtung innen und außen gemäß Gütesicherung RAL-GZ 662 der Gütegemeinschaft Schwerer Korrosionsschutz – GSK unter Berücksichtigung der DIN 3476 (P) und DIN 30677-2 (Schichtdicke: min. 250 μm, Porenfreiheit bei 3 kV, Haftung innen und außen min. 12 N/mm² nach Heißwasserlagerung, Nachweis der Trinkwassertauglichkeit, Fremdüberwachung durch neutrales Prüfinstitut)
Medium: Trinkwasser,
Max. Betriebsdruck: Trinkwasser 16 bar,
DN 150/150
Muffen: für Rohre mit Außendurchmesser von 155 - 192 mm
Einschl. erforderlichem Zubehör und Montage.
Menge: 2,000 St

**2.6.290 Verbinder, Synoflex Reduzierstück DN125/100**
Reduzierstück, DN 125/100, Verbinder mit beidseitiger Mehrbereichsmuffe nach EN 14525 für die Reduzierung oder Aufweitung von Anschlüssen aus Guss,- Stahl-, PE-, PVC- und AZ-Rohren, längskraftschlüssiger Anschluss von Rohren aus Guss-, PE-, PVC- und Stahl, inklusive Schraubenkopf-Verdrehsicherungen mit Schutzkappe aus Elastomer, Schrauben, Muttern, Unterlegscheiben aus nichtrostendem Stahl, Schrauben 180° wendbar, inklusive Distanzhülsen aus PE, Winkelausgleich max. 8 (+/- 4) Grad je Muffe, flexibles Dichtelement aus Elastomer nach EN 681-1, flexibler Zugsicherungsring aus POM, auf jedem Stützelementglied ist ein Zugsicherungselement fixiert, Zugsicherungselemente korrosionsgeschützt, inklusive Verpackung nach EN 12351.
Material: Gehäuse aus GJS-400, Korrosionsschutz durch Epoxidharz-Pulverbeschichtung innen und außen gemäß Gütesicherung RAL-GZ 662 der Gütegemeinschaft Schwerer Korrosionsschutz – GSK unter Berücksichtigung der DIN 3476 (P) und DIN 30677-2 (Schichtdicke: min. 250 μm, Porenfreiheit bei 3 kV, Haftung innen und außen min. 12 N/mm² nach Heißwasserlagerung, Nachweis der Trinkwassertauglichkeit, Fremdüberwachung durch neutrales Prüfinstitut)
Medium: Trinkwasser,
Max. Betriebsdruck: Trinkwasser 16 bar,
DN 125/100
Muffe 1: für Rohre mit Außendurchmesser von 131 - 160 mm
Muffe 2: für Rohre mit Außendurchmesser von 104 - 132 mm
Einschl. erforderlichem Zubehör und Montage.
Menge: 2,000 St

**2.6.300 Teleskop-Einbaugarnitur, Hauptschieber, RD 1,30-2,00m**
Teleskop-Einbaugarnitur, Hauptschieber,
RD 1,30 - 2,00m
Einbaugarnitur teleskopisch, für die Betätigung von Absperrarmaturen im erdverlegten Rohrleitungsbau, DN 50 - DN 200 mit Rundgewindeglocke zur stiftlosen Befestigung der Einbaugarnitur am Rundgewindeadapter der Absperrarmatur, DN 250 - DN 600 mit Schutzglocke, mit Flügelkappe unter Betätigungsvierkant zur oberen Abstützung in der Tragplatte der Straßenkappe, Flügelkappe mit Hülsrohr verschweißt, Kuppelmuffe mit Bohrung und Splint für die auszugssichere Verbindung der Einbaugarnitur mit der Spindel der Absperrarmatur, mit Schlüsselstange aus S355J2G3 nach DIN EN 10025 - verzinkt und Hülsrohr aus PE-HD.
Erzeugnis: Fa. Hawle (Best. Nr. 950) oder gleichwertig
Material:
Rundgewindeglocke: GJL-250, Korrosionsschutz durch Epoxidharz-Pulverbeschichtung innen und außen gemäß Gütesicherung RAL-GZ 662 der Gütegemeinschaft Schwerer Korrosionsschutz – GSK unter Berücksichtigung der DIN 3476 (P) und DIN 30677-2 (Schichtdicke: min. 0,25 mm, Porenfreiheit bei 3 kV, Haftung innen und außen min. 12 N/mm² nach Heißwasserlagerung, Nachweis der Trinkwassertauglichkeit, Fremdüberwachung durch neutrales Prüfinstitut)
Schlüsselnuss und Kuppelmuffe: GJS-400, bituminiert, verzinkt
Schlüsselstange: Stahl S355J2G3 nach DIN EN 10025 - verzinkt
Hülsrohr: PE-HD
Verwendung:
E2-Schieber, : Rohrdeckung 1,30 - 2,00 m
Liefern und montieren.
Menge: 6,000 St

**2.6.310 Tragplatte für Hauptschieber-Straßenkappe**
Tragplatte für Hauptschieber-Straßenkappe
Universaltragplatte aus bruchfestem und stabilem Kunststoff für die Aufnahme von Straßenkappen nach DIN 4056 und DIN 4057 und zur sicheren Fixierung von Hawle-Teleskop-Einbaugarnituren, runde, platzsparende Form, mit Verstärkungsrippen zur Aufnahme der von oben wirkenden Straßenlasten.
Erzeugnis Fa. Hawle (Best. Nr. 204) oder gleichwertig
Material: Polyamid, glasfaserverstärkt
Einbauhöhe: 20 mm
Liefern und verlegen.
Menge: 2,000 St

**2.6.320 Tragplatte für Hydranten-Straßenkappe**
Tragplatte für Hydranten-Straßenkappe
Tragplatte aus bruchfestem und stabilem Kunststoff für die Aufnahme von Hydrantkappen nach DIN 4055, mit Verstärkungsrippen zur Aufnahme der von oben wirkenden Straßenlasten.
Erzeugnis Fa. Hawle (Best. Nr. 204HY) oder gleichwertig
Liefern und verlegen.
Menge: 1,000 St

**2.6.330 Straßenkappe Absperrschieber ADUXA liefern**
Straßenkappe Absperrschieber ADUXA,
für Wasserleitung
in Anlehnung an DIN 4056 für Absperrarmatur,
bis 200 mm Auszugshöhe stufenlos höhenverstellbar, zum Einbau in Asphaltflächen, einwalzbar
wartungsfreier Schrägsitzdeckel mit Pulverbeschichtung,
Deckelsicherung durch Spezial-Sicherungsseil,
Gehäuse und Deckel aus GG 25,
Gehäuse mit breiter Aufstandfläche für
unterlegplattenlose Verlegung in befestigten Flächen
liefern und im Baustellenbereich diebstahlsicher lagern.
Liefernachweis:
Straßenkappe Absperrschieber ADUXA, AXS 4056
aduxa GmbH
Postfach 101 301
47013 Duisburg
oder gleichwertig
Menge: 2,000 St

**2.6.340 Straßenkappe Unterflurhydrant ADUXA liefern**
Straßenkappe Unterflurhydrant ADUXA
für Wasserleitung
in Anlehnung an DIN 4055 für Unterflurhydrant,
bis 200 mm Auszugshöhe stufenlos höhenverstellbar,
zum Einbau in Asphaltflächen, einwalzbar
wartungsfreier Schrägsitzdeckel mit Pulverbeschichtung,
Deckelsicherung durch Spezial-Sicherungsseil,
Gehäuse und Deckel aus GG 25,
Gehäuse mit breiter Aufstandfläche für
unterlegplattenlose Verlegung in befestigten Flächen,
liefern und im Baustellenbereich diebstahlsicher lagern.
Liefernachweis:
Straßenkappe  Unterflurhydrant ADUXA, AXS 4055
aduxa GmbH
Postfach 101 301
47013 Duisburg
oder gleichwertig
Menge: 1,000 St

**2.6.350 Straßenkappe Absperrschieber ADUXA versetzen**
Straßenkappe Absperrschieber ADUXA versetzen
Straßenkappe ADUXA, seitlich gelagert, zum Einbauort transportieren und im Zuge der Herstellung der Belagsoberflächen höhen- und profilgerecht versetzen.
Der Einbau der Straßenkappe hat in der Weise zu erfolgen, daß die Kennzeichnung  auf dem Kappendeckel in Fließrichtung der verlegten Versorgungsleitung zeigt.
Nach Einbau der Asphalttragschicht den eingewalzten Deckel (Teleskop) umgehend rundum vom Asphalt lösen, so daß dieser beim Einbau der Asphaltdeckschicht ohne Probleme hochgezogen werden kann.
Vor Herstellung der Deckschicht ist auf Veranlassung des AN die Funktionsfähigkeit der Armaturen und Gestänge im Beisein eines Vetreters des Versorgungsträgers (z.B. Wassermeister) zu überprüfen.
Hierüber ist ein Protokoll anzufertigen und der Bauleitung zu übergeben.
Seitlich gelagerte Straßenkappe ADUXA,  teleskopierbar, zum Einwalzen in Asphalt für Wasserabsperrschieber versetzen.
Menge: 2,000 St

**2.6.360 Straßenkappe Unterflurhydrant ADUXA versetzen**
Straßenkappe Unterflurhydrant ADUXA versetzen
Straßenkappe ADUXA, seitlich gelagert, zum Einbauort transportieren und im Zuge der Herstellung der Belagsoberflächen höhen- und profilgerecht versetzen.
Nach Einbau der Asphalttragschicht den eingewalzten Deckel (Teleskop) umgehend rundum vom Asphalt lösen, so daß dieser beim Einbau der Asphaltdeckschicht ohne Probleme hochgezogen werden kann.
Vor Herstellung der Deckschicht ist auf Veranlassung des AN die Funktionsfähigkeit der Armaturen und Gestänge im Beisein eines Vetreters des Versorgungsträgers (z.B. Wassermeister) zu überprüfen.
Hierüber ist ein Protokoll anzufertigen und der Bauleitung zu übergeben.
Seitlich gelagerte Straßenkappe ADUXA,  teleskopierbar, zum Einwalzen in Asphalt für Unterflurhydrant versetzen.
Menge: 1,000 St

**2.6.370 Schachtabdeckung für Combi Armatur liefern**
Schachtabdeckung, bestehend aus Rahmen mit Deckel (GJS 400, schwarz getaucht) und Dämpfungsring,
für Combi IV Schieber E2 mit Hydrant,
Hawle Best.-Nr.: 2050000005,
liefern und im Baustellenbereich diebstahlsicher lagern.
Ausführung: für Combi-Armaturen nach dem Württemberger Schachtsystem mit integriertem Hydrantdeckel,
einschl. Tragring aus Beton für die Aufnahme von Schachtabdeckungen
Hawle Best.-Nr.: 2042000205
Einbauhöhe: 80 mm
Liefernachweis:
Fa. Hawle Armaturen GmbH
Liegnitzer Straße 6
83395 Freilassing
Tel. 08654 - 6303 0
oder gleichwertig.
Menge: 1,000 St

**2.6.380 Schachtabdeckung für Combi Armatur versetzen**
Schachtabdeckung für Combi Armatur versetzen
Schachtabdeckung mit Betonring für Combi Armatur, seitlich gelagert, zum Einbauort transportieren und im Zuge der Herstellung der Belagsoberfläche (Betonsteinpflaster) höhen- und profilgerecht nach Angaben des Herstellers versetzen.

NAch versetzen der Schachtabdeckung ist auf Veranlassung des AN die Funktionsfähigkeit der Armaturen und Gestänge im Beisein eines Vetreters des Versorgungsträgers (z.B. Wassermeister) zu überprüfen.
Hierüber ist ein Protokoll anzufertigen und der Bauleitung zu übergeben.
Menge: 1,000 St

**2.6.390 Anliegerinformation**
Anliegerinformation über die Abstellung der Wasserversorgung
im Zuge der Umklemmungen der Wasserhauptleitungen.
Diese Position beinhaltet:
Schriftliche Mitteilung je betroffenem Haushalt mit Inhalt - Datum der Abstellung der Wasserversorgung, Uhrzeit und Dauer der Abstellung.
Die schriftliche Information ist jedem betroffenen Haushalt
2 Tage vor Abstellung der Wasserversorgung zu übergeben.
Ein Anschluß  der neuen Hauptleitung an das bestehende Wasserleitungsnetz wird seitens des AG nur unter Aufrechthaltung der 2 Tagesfrist (Info an die Anlieger) stattgegeben.
Die Abrechnung erfolgt je Baubereich.
Menge: 1,000 St

**2.6.400 Rohranschluß stumpf herstellen an verbleibender Trinkwasserrohrleitung**
Rohranschluß stumpf herstellen an verbleibender Trinkwasserrohrleitung
Anschluß an verbleibender Trinkwasserrohrleitung stumpf
gebrauchsfertig herstellen.
Rohrleitung  bis DN 150.
Diese Position beinhaltet:
Aus bestehender Rohrleitung (Guss, PVC) ein Stück Hauptleitung herausnehmen (Länge entsprechend der Erfordernis zum Anschluß der neuen Hauptleitung). Hierzu an evtl. vorhandenem Einbauteil (Schieber) Flansch / BAIO / Sonstiger Anschluß lösen, bzw. aus fortlaufender Hauptleitung (Guss, PVC) mit geeignetem Gerät nach Wahl des AN die Leitung trennen (2x).
Rohrenden / Flansche - BAIO - Sonstige Anschlüsse an verbleibender Trinkwasserrohrleitung für Neuanschluß reinigen und entsprechend vorbereiten.
Einzurechnen ist der Erschwernisaufwand (z.B. Entleerung
der Leitung, Rohrenden außen und innen entgraten, usw.)
Erforderliche Formstücke, Armaturen, und Erdarbeiten werden gesondert vergütet.
Schuttmassen in Eigentum des AN übernehmen und von der
Baustelle entfernen.
Die Freigabe der Rohrtrennung und Umklemmung durch den AG erfolgt erst nachdem alle betroffenen Anlieger ausreichend informiert wurden.
Hierbei handelt es sich um den endgültigen Einbindungsanschluß an der verbleibenden Bestandstrinkwasserrohrleitung von GGG auf PVC.
Bei Herstellung der Wasserversorgung in mehreren Bauabschnitten, zählt die Einbindung von einem  Bauabschnitt in den nächsten Bauabschnitt nicht als >Rohranschluß stumpf herstellen< .
Menge: 4,000 St

**2.6.410 Druckrohr GGG mit Druckluft-Wasser-Gemisch spülen TW DN100-DN125**
Druckrohrleitung - Ortsnetz-Wasserhauptleitung  mit Druckluft-Wasser-Gemisch vor Desinfektion und Druckprüfung reinigen, für Trinkwasser, aus duktilem Gusseisen,
GGG, DN 100 bis 125,
Abschnittsweise Reinigung der neuhergestellten Leitungen mit unter Druck stehendem Luft-Wasser-Gemisch.
Die jeweilige Länge der zu reinigenden Ortsnetz-Wasserhauptleitung entspricht der Länge des jeweilig hergestellten Bauabschnittes.
Insgesamt wird die Maßnahme mit ca. 8 Bauabschnitten ausgeführt.
Die Ausführung in Abschnitten ist einzukalkulieren.
Menge: 100,000 m
Leistungsbereichkatalog: 043
DIN276_18: 552

**2.6.420 Druckrohr GGG mit Druckluft-Wasser-Gemisch spülen TW DN150**
Druckrohrleitung - Versorgungsleitung Martinshöhe  mit Druckluft-Wasser-Gemisch vor Desinfektion und Druckprüfung reinigen, für Trinkwasser, aus duktilem Gusseisen,
GGG, DN 150,
Reinigung der neuhergestellten Leitung mit unter Druck stehendem Luft-Wasser-Gemisch.
Die Ausführung erfolgt in einem  Abschnitt.
Menge: 90,000 m
Leistungsbereichkatalog: 043
DIN276_18: 552

**2.6.430 Innendruckprüfung DIN EN 805, GGG, DN 150**
Innendruckprüfung DIN EN 805
an Trinkwasser-Druckrohrleitung,
Versorgungsleitung Martinshöhe, GGG, DN 150,
durchführen, für Betriebsdrücke bis 16 bar,
Wasser liefern und entsorgen.
Während der Druckprüfung sind die Rohrverbindungen
freizuhalten. Um zu vermeiden, daß die Rohrleitung sich
verschiebt, sind vor der Druckprüfung Schüttkegel in
ausreichender Anzahl und Größe aufzuschütten.
Wasser liefern und beseitigen.
Abgerechnet wird der jeweilige Leitungsabschnitt nur
einmal, unabhängig von der Anzahl der beprobten Teilabschnitte.
Die Bauausführung der Versorgungsleitung Martinshöhe ist in max. 1 Bauabschnitt vorgesehen.
Anfertigen eines Prüfprotokolls und Übergabe (dreifach)
an die Bauleitung.
Die Ausführung der Innendruckprüfung darf nur im Beisein, bzw. terminlicher Absprache mit dem AG erfolgen.
Menge: 90,000 m

**2.6.440 Innendruckprüfung DIN EN 805, GGG, DN 125**
Innendruckprüfung DIN EN 805
an Trinkwasser-Druckrohrleitung,
Ortsnetzleitung Gerhardsbrunn, GGG, DN 125,
durchführen, für Betriebsdrücke bis 16 bar,
Wasser liefern und entsorgen.
Während der Druckprüfung sind die Rohrverbindungen
freizuhalten. Um zu vermeiden, daß die Rohrleitung sich
verschiebt, sind vor der Druckprüfung Schüttkegel in
ausreichender Anzahl und Größe aufzuschütten.
Wasser liefern und beseitigen.
Abgerechnet wird der jeweilige Leitungsabschnitt nur
einmal, unabhängig von der Anzahl der beprobten Teilabschnitte.
Die Bauausführung der Ortsnetzleitung Gerhardsbrunn DN 125 ist in ca. 6 Bauabschnitten vorgesehen. Dies ist bei der Kalkulation zu berücksichtigen.
Anfertigen eines Prüfprotokolls und Übergabe (dreifach)
an die Bauleitung.
Die Ausführung der Innendruckprüfung darf nur im Beisein, bzw. terminlicher Absprache mit dem AG erfolgen.
Menge: 100,000 m

**2.6.450 Desinfektion, GGG, DN 150**
Desinfektion an Trinkwasser-Druckrohrleitung
Versorgungsleitung Martinshöhe, GGG, DN 150, durchführen.
Desinfektion gemäß DVGW W 291.
Betriebsfertige Spülung und Entkeimung der
Rohrleitung (Bakteriologisch einwandfrei bis zur
Freigabe durch den AG), einschl. Lieferung des Wassers und
Entkeimungsmittels, Entsorgung der Lösung und sämtliche
Nebenleistungen, sowie der Bakteriologischen Wasseruntersuchung gem. Trinkwasserverordnung.
Abgerechnet wird der jeweilige Leitungsabschnitt nur
einmal, unabhängig von der Anzahl der beprobten Teilabschnitte.
Die Bauausführung der Wasserhauptleitung ist in max. 1 Bauabschnitt vorgesehen.
Aushändigung des Protokolls der Freigabe der
Rohrleitung (dreifach) an die Bauleitung.
Nachweis der Bakteriologische Wasseruntersuchung über:
- Escherichia coli
- Enterokokken Pseudomonas
- Coliforme Bakterien
- Kolonienzahl 22°C
- Kolonienzahl 36°C
- Pseudomonas aeruginosa
Menge: 90,000 m

**2.6.460 Desinfektion, GGG, DN 125**
Desinfektion an Trinkwasser-Druckrohrleitung
Ortsnetzleitung Gerhardsbrunn, GGG, DN 125, durchführen.
Desinfektion gemäß DVGW W 291.
Betriebsfertige Spülung und Entkeimung der
Rohrleitung (Bakteriologisch einwandfrei bis zur
Freigabe durch den AG), einschl. Lieferung des Wassers und
Entkeimungsmittels, Entsorgung der Lösung und sämtliche
Nebenleistungen, sowie der Bakteriologischen Wasseruntersuchung gem. Trinkwasserverordnung.
Abgerechnet wird der jeweilige Leitungsabschnitt nur
einmal, unabhängig von der Anzahl der beprobten Teilabschnitte.
Die Bauausführung der Wasserhauptleitung ist in ca. 6 Bauabschnitten vorgesehen. Dies ist bei der Kalkulation zu berücksichtigen.
Aushändigung des Protokolls der Freigabe der
Rohrleitung (dreifach) an die Bauleitung.
Nachweis der Bakteriologische Wasseruntersuchung über:
- Escherichia coli
- Enterokokken Pseudomonas
- Coliforme Bakterien
- Kolonienzahl 22°C
- Kolonienzahl 36°C
- Pseudomonas aeruginosa
Menge: 100,000 m

*Hinweis: Hinweis zu nachfolgenden Positionen*
Hinweis zu nachfolgenden Positionen
Die nachfolgenden Positionen mit Beschilderung, Rohrpfosten und Bandschellen dienen überwiegend der neuhergestellten Wasserversorgung im Ortsnetz Gerhardsbrunn.

**2.6.470 Hinweisschild Hydrant Form A Kunststoff**
Hinweisschild für Hydrant DIN 4066, Form A, aus Kunststoff mit auswechselbaren Ziffern und Leerfeldern.
Beschriftung des Schildes vor Ort herstellen.
Einschl. Montage an Universalbandschelle oder Rohrschelle.
Menge: 2,000 St
Leistungsbereichkatalog: 043

**2.6.480 Hinweisschild Wasser Form B Kunststoff**
Hinweisschild für Wasser DIN 4067, Form B, aus Kunststoff mit auswechselbaren Ziffern und Leerfeldern.
Beschriftung des Schildes vor Ort herstellen.
Einschl. Montage an Universalbandschelle oder Rohrschelle.
Menge: 6,000 St
Leistungsbereichkatalog: 043

**2.6.490 Rohrpfosten Stahl verz Durchm. 60,3mm WD 2,9mm L 2,75m**
Rohrpfosten zur Befestigung von Verkehrszeichen/Hinweisschild ZTV VZ, aus verzinktem Stahl, Durchmesser 60,3 mm, Wanddicke 2,9 mm, Länge 2,75 m, Einbau mit Fundament.
Einschl. Erdarbeiten.
Menge: 3,000 St
Leistungsbereichkatalog: 080

**2.6.500 Universalbandschellen für die Schilderbefestigung**
Universalbandschellen für die Schilderbefestigung
Universalbandschellen für die Schilderbefestigung an Masten oder Schilderpfosten mit einem Durchmesser bis zu 300 mm.
IVZ-Norm 1971,
Lochabstand: 70,00 mm
Halter: Stahl, feuerverzinkt
Montageband: Edelstahl
Maße (L x B):  Montageband: 1.000 x 29 mm
Einschl. Montage der Universalbandschelle an Mast / Pfosten
Menge: 8,000 St

*Hinweis: Hinweis*
Pumpendruckleitung  PE:

Hinweis zu Rohr- und Formteilverbindungen PE:
Alle aufgeführten PE-Verbindungen sind im
Heizwendelschweißverfahren (HM-Schweißen) gem. DVGW
Arbeitsblatt GW 330 herzustellen.
Jede Schweißverbindung ist in Anlehnung an DVS-Merkblatt
2207-1 zu protokollieren und dem AG zu übergeben. Es sollten
selbsttätig protokollierende Schweißgeräte eingesetzt werden.
Bei Einsatz nicht selbsttätig protokollierender Schweißgeräte
muß jede Schweißverbindung handschriftlich entsprechend
Musterprotokoll DVS-Merkblatt 2207-1 protokolliert werden.
Für alle PE-Flanschverbindungen sind die erforderlichen
Dichtungen sowie die Verbindungsmaterialien wie Schrauben,
Muttern, Unterlagscheiben aus V2A, zu liefern und bei der
Montage der Formteile einzubauen. Dies ist in die jeweiligen
Formteil-Positionen einzukalkulieren.

**2.6.510 Druckrohr PE100-RC TW DN/OD160 SDR11 Schweißverbindung**
Druckrohr aus PE 100-RC (mit Schutzeigenschaften) DIN 8074 und DIN 8075 ohne Schutzmantel, für Trinkwasser, DN/OD 160, SDR 11, Baulängen von 12 m, in geraden Längen, mit glatten Enden, Verlegung DIN EN 805, in vorh. Graben, verbaut, Bettung wird gesondert vergütet.
Farbe blau.
Grabensohle ca. - 1,85 m u. OKG;
Rohrverbindung durch Heizwendelschweißen,
Rohrenden für Schweißverbindung komplett aufarbeiten und  vorbereiten.
Ausführung gemäß Planzeichnung,
Farbton 'blau - durchgefärbt,
Stangenware Länge 12 m,
Paßstücke, einschl. das schneiden, ist einzukalkulieren.
Menge: 105,000 m
Leistungsbereichkatalog: 043
DIN276_18: 552

**2.6.520 Muffe PE Heizwendel DN/OD160 SDR11**
Muffe mit Anschlag aus PE für Druckrohrleitung aus PE, zum Heizwendelschweißen, mit integrierter Heizwendel, auf zum schweißen vorbereitete Rohrenden / Formstücke aufschieben, Rohrenden gemeinsam schweißen, für Trinkwasser DIN EN 12201, DVGW GW 335-B2, DN/OD 160, SDR 11, Ausführung gemäß Zeichnung,
Während der Schweißung schweißprotokoll erstellen.
Hersteller und Typ FRIATEC - FRIALEN - Muffe MB.
Liefernachweis:
Aliaxis Deutschland GmbH
Steinzeugstraße 50
68229 Mannheim
T: +49 (0) 624 486-0
Menge: 17,000 St
Leistungsbereichkatalog: 043
DIN276_18: 552

**2.6.530 Winkel 30Grad PE Heizwendel DN/OD160 SDR11**
Winkel aus PE, 30 Grad, für Druckrohrleitung aus PE, zum Heizwendelschweißen, mit integrierter Heizwendel,
auf zum schweißen vorbereitete Rohrenden / Formstücke aufschieben, Rohrenden gemeinsam schweißen, für Trinkwasser DIN EN 12201, DVGW GW 335-B2, DN/OD 160, SDR 11, Ausführung gemäß Zeichnung,
Während der Schweißung schweißprotokoll erstellen.
Hersteller und Typ
FRIATEC - FRIALEN - Winkel 30°  W30.
Liefernachweis:
Aliaxis Deutschland GmbH
Steinzeugstraße 50
68229 Mannheim
T: +49 (0) 624 486-0
Menge: 2,000 St
Leistungsbereichkatalog: 043
DIN276_18: 552

**2.6.540 Winkel PE 11° Heizwendelschweißen DN/OD 160 SDR 11**
Winkel aus PE, mit Schweißenden, für Druckrohrleitung aus
PE, verbunden durch Heizwendelschweißen, für Trinkwasser
DIN EN 12201, DVGW GW 335-B2, DN/OD 160, SDR 11,
Ausführung gemäß Zeichnung,
Hersteller und Typ: Nahtloser Bogen, 11°,
Liefernachweis
KWERK GMBH
56410 Montabaur
02602-999730'
Menge: 1,000 St

**2.6.550 Winkel PE 22° Heizwendelschweißen DN/OD 160 SDR 11**
Winkel aus PE, mit Schweißenden, für Druckrohrleitung aus
PE, verbunden durch Heizwendelschweißen, für Trinkwasser
DIN EN 12201, DVGW GW 335-B2, DN/OD 160, SDR 11,
Ausführung gemäß Zeichnung,
Hersteller und Typ: Nahtloser Bogen, 22°,
Liefernachweis
KWERK GMBH
56410 Montabaur
02602-999730'
Menge: 6,000 St

**2.6.560 Einschweißflansch PE Heizwendelschweißen DN/OD160 SDR11**
Einschweißflansch aus PE, mit Schweißenden, mit integriertem Flansch, für Druckrohrleitung aus PE, verbunden durch Heizwendelschweißen, für Trinkwasser DIN EN 12201, DVGW GW 335-B2, DN/OD 160, SDR 11,
Hersteller und Typ
FRIATEC - FRIALEN - Einschweißflansch EFL.
Liefernachweis:
Aliaxis Deutschland GmbH
Steinzeugstraße 50
68229 Mannheim
T: +49 (0) 624 486-0
Menge: 2,000 St
Leistungsbereichkatalog: 043
DIN276_18: 552

**2.6.570 Verbinder, Synoflex Reduzierstück DN150/100**
Reduzierstück, Verbinder mit beidseitiger Mehrbereichsmuffe nach EN 14525 für die Reduzierung oder Aufweitung von Anschlüssen aus Guss,- Stahl-, PE-, PVC- und AZ-Rohren, längskraftschlüssiger Anschluss von Rohren aus Guss-, PE-, PVC- und Stahl, inklusive Schraubenkopf-Verdrehsicherungen mit Schutzkappe aus Elastomer, Schrauben, Muttern, Unterlegscheiben aus nichtrostendem Stahl, Schrauben 180° wendbar, inklusive Distanzhülsen aus PE, Winkelausgleich max. 8 (+/- 4) Grad je Muffe, flexibles Dichtelement aus Elastomer nach EN 681-1, flexibler Zugsicherungsring aus POM, auf jedem Stützelementglied ist ein Zugsicherungselement fixiert, Zugsicherungselemente korrosionsgeschützt, inklusive Verpackung nach EN 12351.
Material: Gehäuse aus GJS-400, Korrosionsschutz durch Epoxidharz-Pulverbeschichtung innen und außen gemäß Gütesicherung RAL-GZ 662 der Gütegemeinschaft Schwerer Korrosionsschutz – GSK unter Berücksichtigung der DIN 3476 (P) und DIN 30677-2 (Schichtdicke: min. 250 μm, Porenfreiheit bei 3 kV, Haftung innen und außen min. 12 N/mm² nach Heißwasserlagerung, Nachweis der Trinkwassertauglichkeit, Fremdüberwachung durch neutrales Prüfinstitut)
Medium: Trinkwasser,
Max. Betriebsdruck: Trinkwasser 16 bar,
Muffe 1: für Rohre mit Außendurchmesser von 155 - 192 mm, Anschluß PE-Rohr
Muffe 2: für Rohre mit Außendurchmesser von 104 - 132 mm, Anschluß PVC-Rohr.
Einschl. Stützhülse aus nichtrostendem Stahl (Best.-Nr.: 590) für Anschluss von PVC-Rohren
Menge: 2,000 St

**2.6.580 Steuerkabel A2YFLY 10*2*0,8 liefern, einbauen**
Steuerkabel A2YFLY 10*2*0,8 liefern, einbauen
Steuerkabel nach VDE 0816 zur Übertragung von Signalen.
Direkte Verlegung innerhalb der Leitungszone während der Verfüllung der Leitungszone Druckrohr DN/OD 160 neben das Druckrohr DN/OD 160.
Außenmantel UV-beständig, Kabel längs- und querwasserdicht.
Leiterdurchmesser: 0,8 mm
Leiter-Klasse: Kl.1 eindrähtig
Ader-Zahl: 20
Überlänge Steuerkabel in vorhandenes Kopfloch an Einbindung Richtung Wasserhochbehälter einlegen.
Menge: 155,000 m

**2.6.590 Bauseits gestelltes Kabelschutzrohr / Verbundrohr und Trassenwarnband in Leitungszone Druckrohr DN/OD 160 verlegen**
Bauseits gestelltes Kabelschutzrohr / Verbundrohr mit Trassenwarnband in Leitungszone Druckrohr DN/OD 160 verlegen
Bauseits gestelltes, außerhalb des Baufeldes gelagertes Kabelschutzrohr oder Glasfaser-Verbundrohr bis Außendurchmesser bis 76 mm sowie  Trassenwarnband aufnehmen und während der Verfüllung der Leitungszone Druckrohr DN/OD 160 neben das Druckrohr DN/OD 160 mit in Leitungszone verlegen.
Menge: 105,000 m

**2.6.600 Trassenband Pumpendruckleitung liefern und verlegen**
Trassenband liefern und verlegen
Trassenwarnband mit Edelstahlbandeinlage für Pumpendruckleitung blau, Breite 40 mm,
liefern und in Leitungsgraben verlegen
Menge: 105,000 m

**2.6.610 Rohranschluß stumpf herstellen an verbleibender Pumpendruckleitung / Trinkwasserrohrleitung**
Rohranschluß stumpf herstellen an verbleibender Pumpendruckleitung / Trinkwasserrohrleitung.
Anschluß an verbleibender Pumpendruckleitung stumpf
gebrauchsfertig herstellen.
Rohrleitung  bis DN/OD 160.
Diese Position beinhaltet:
Aus bestehender Rohrleitung (PVC) ein Stück Pumpendruckleitung mit geeignetem Gerät nach Wahl des AN heraustrennen (Länge entsprechend der Erfordernis zum Anschluß der neuen Hauptleitung).
Rohrenden an verbleibender Pumpendruckleitung / Trinkwasserrohrleitung für Neuanschluß reinigen und entsprechend vorbereiten.
Einzurechnen ist der Erschwernisaufwand (z.B. Entleerung
der Leitung, Rohrenden außen und innen entgraten, usw.)
Erforderliche Formstücke, Armaturen, und Erdarbeiten werden gesondert vergütet.
Schuttmassen in Eigentum des AN übernehmen und von der
Baustelle entfernen.
Die Freigabe der Rohrtrennung und Umklemmung erfolgt durch den AG.
Menge: 2,000 St

**2.6.620 Druckrohr PE mit Druckluft-Wasser-Gemisch spülen TW DN150**
Druckrohrleitung - Pumpendruckleitung mit Druckluft-Wasser-Gemisch vor Desinfektion und Druckprüfung reinigen, für Trinkwasser, aus Polyethylen,
PP, DN/OD 160,
Abschnittsweise Reinigung der neuhergestellten Leitungen mit unter Druck stehendem Luft-Wasser-Gemisch.
Die jeweilige Länge der zu reinigenden Ortsnetz-Wasserhauptleitung entspricht der Länge des jeweilig hergestellten Bauabschnittes.
Insgesamt wird die Maßnahme Pumpendruckleitung
in max. 2 Bauabschnitten ausgeführt.
Die Ausführung in Abschnitten ist einzukalkulieren.
Menge: 105,000 m
Leistungsbereichkatalog: 043
DIN276_18: 552

**2.6.630 Innendruckprüfung DIN EN 805, PE 100-RC, DN/OD 160**
Innendruckprüfung DIN EN 805
an Trinkwasser-Druckrohrleitung,
Pumpendruckleitung, PE, DN/OD 160,
durchführen, für Betriebsdrücke bis 16 bar,
Wasser liefern und entsorgen.
Während der Druckprüfung sind die Rohrverbindungen
freizuhalten. Um zu vermeiden, daß die Rohrleitung sich
verschiebt, sind vor der Druckprüfung Schüttkegel in
ausreichender Anzahl und Größe aufzuschütten.
Wasser liefern und beseitigen.
Abgerechnet wird der jeweilige Leitungsabschnitt nur
einmal, unabhängig von der Anzahl der beprobten Teilabschnitte.
Die Bauausführung der Pumpendruckleitung ist in max. 2 Bauabschnitten vorgesehen. Dies ist bei der Kalkulation zu berücksichtigen.
Anfertigen eines Prüfprotokolls und Übergabe (dreifach)
an die Bauleitung.
Die Ausführung der Innendruckprüfung darf nur im Beisein, bzw. terminlicher Absprache mit dem AG erfolgen.
Menge: 105,000 m

**2.6.640 Desinfektion, PE 100-RC, DN/OD 160**
Desinfektion an Trinkwasser-Druckrohrleitung
Pumpendruckleitung, PE, DN/OD 160, durchführen.
Desinfektion gemäß DVGW W 291.
Betriebsfertige Spülung und Entkeimung der
Rohrleitung (Bakteriologisch einwandfrei bis zur
Freigabe durch den AG), einschl. Lieferung des Wassers und
Entkeimungsmittels, Entsorgung der Lösung und sämtliche
Nebenleistungen, sowie der Bakteriologischen Wasseruntersuchung gem. Trinkwasserverordnung.
Abgerechnet wird der jeweilige Leitungsabschnitt nur
einmal, unabhängig von der Anzahl der beprobten Teilabschnitte.
Die Bauausführung der Wasserhauptleitung ist in max. 2 Bauabschnitten vorgesehen. Dies ist bei der Kalkulation zu berücksichtigen.
Aushändigung des Protokolls der Freigabe der
Rohrleitung (dreifach) an die Bauleitung.
Nachweis der Bakteriologische Wasseruntersuchung über:
- Escherichia coli
- Enterokokken Pseudomonas
- Coliforme Bakterien
- Kolonienzahl 22°C
- Kolonienzahl 36°C
- Pseudomonas aeruginosa
Menge: 105,000 m

*Hinweis: Hinweis*
Auslaufleitung von WHB  GGG  DN 150:

Hinweis zu Rohr- und Formteilverbindungen GGG:

Alle aufgeführten Muffenverbindungen sind mit
längskraftschlüssigen Muffenverbindungen Typ  STD Vi,
zu liefern und zu montieren;
für alle  Flanschverbindungen sind die erforderlichen Dichtungen sowie die Verbindungsmaterialien wie Schrauben, Muttern, Unterlagscheiben aus V2A, zu liefern und bei der Montage der Formteile einzubauen. Dies ist in die jeweiligen Positionen einzukalkulieren.

**2.6.650 Abwasser Druckrohr dukt.Guss DN150 Muffenverb.**
Rohr dukt. Guss, Zn/Al-Kunstharz, Steckmuffenverb.
Druckrohr aus duktilem Gusseisen für Abwasser nach DIN
EN 598, als Freispiegelleitung zur Ableitung von
Schmutzwasser, mit Steckmuffenverbindung,
längskraftschlüssige Muffenverbindung Typ STD Vi,
Auskleidung: Zementmörtel auf Basis von Tonerdezement
Umhüllung: Zink-Aluminium-Legierung (ZnAl 85-15) mit oder
ohne andere Metalle in einer flächenbezogenen
Masse von mind. 400 g/m² und rot-braune
Kunstharz-Deckbeschichtung
Unterschiedliche Längen, auch Kurzstücke zur Verbindung von MMK-Stücken.
Einschl. herstellen von Passstücken.
DN: DN 150
Hersteller/Typ: Saint Gobain PAM / INTEGRAL BioZinalium
STANDARD längskraftschlüssige Muffenverbindung Typ STD Vi,
oder gleichwertiger Art
Menge: 47,000 m

**2.6.660 MMK Stück, DN 150, Doppelmuffenbogen**
Doppelmuffenbogen (MMK Stück) für Druckrohrleitung aus
duktilem Gusseisen für Abwasser, nach DIN EN 545, mit
Steckmuffenverbindung nach DIN 28603, einschließlich
Dichtungen aus NBR (Perbunan).
Beschichtung: innen und außen Epoxy Pulverbeschichtung
nach DIN EN 14901-1, rot-braune Kunstharz-Deckbeschichtung
MMK:  11° / 22° / 30° / 45°
DN:  150
Hersteller/Typ: Saint Gobain PAM Deutschland / MMK
INTEGRAL, STANDARD längskraftschlüssige Muffenverbindung Typ STD Vi,
oder gleichwertiger Art
Einschl. erforderlichem Zubehör und Montage.
Menge: 5,000 St

**2.6.670 MSK - Stück, DN 150, Steckmuffenverbindung**
Muffen-Spitzendbogen (MSK-Stück) für Druckrohrleitung aus
duktilem Gusseisen für Abwasser, nach DIN EN 545, mit
Steckmuffenverbindung nach DIN 28603, einschließlich
Dichtungen aus NBR (Perbunan).
Beschichtung : innen und außen Epoxy Pulverbeschichtung
nach DIN EN 14901-1, rot-braune Kunstharz-Deckbeschichtung
MK :  11° / 22° / 30° / 45°
DN :  150
Hersteller/Typ: Saint Gobain PAM Deutschland / MMK
INTEGRAL, STANDARD längskraftschlüssige Muffenverbindung Typ STD Vi,
oder gleichwertiger Art
Einschl. erforderlichem Zubehör und Montage.
Menge: 5,000 St

**2.6.680 Flanschmuffenstück - E-Stück, DN 150**
Flanschmuffenstück (E-Stück) für Druckrohrleitung aus duktilem
Gusseisen für Abwasser, nach DIN EN 545, mit
Steckmuffenverbindung nach DIN 28603, einschließlich
Dichtung aus NBR. Flanschanschluss nach DIN EN 1092-2.
Beschichtung: innen und außen Epoxy Pulverbeschichtung
nach DIN EN 14901-1, rot-braune Kunstharz-Deckbeschichtung
DN:150
Hersteller/Typ: Saint Gobain PAM / E INTEGRAL,STANDARD längskraftschlüssige Muffenverbindung Typ STD Vi,
oder gleichwertiger Art
Einschl. erforderlichem Zubehör und Montage.
Menge: 1,000 St

**2.6.690 Froschklappe, GGG, Flansch, DN 150**
Froschklappe, für Druckrohrleitung aus duktilem Gusseisen für Abwasser DIN EN 598, Flansch DIN EN 1092-2, PN 10, DN 150, werkseitige Epoxidharz-Umhüllung DIN EN 14901-1, werkseitige Epoxidharz-Auskleidung DIN EN 14901-1, Ausführung gemäß Zeichnung.
Einschl. erforderlichem Zubehör und Montage.
Menge: 1,000 St

**2.6.700 Trassenband Abwasser liefern und verlegen**
Trassenband liefern und verlegen
Trassenwarnband mit Edelstahlbandeinlage für Abwasserleitung  grün, Breite 40 mm,
liefern und in Leitungsgraben verlegen
Menge: 47,000 m

**2.6.710 Rohranschluß stumpf herstellen an verbleibender Auslaufleitung**
Rohranschluß stumpf herstellen an verbleibender Auslaufleitung vom Wasserhochbehälter kommend.
Anschluß an verbleibender Auslaufleitung stumpf
gebrauchsfertig herstellen.
Rohrleitung  bis DN/OD 160.
Diese Position beinhaltet:
Aus bestehender Rohrleitung (PVC) ein Stück Auslaufleitung mit geeignetem Gerät nach Wahl des AN heraustrennen (Länge entsprechend der Erfordernis zum Anschluß der neuen Hauptleitung).
Rohrenden an verbleibender Auslaufleitung  für Neuanschluß reinigen und entsprechend vorbereiten.
Einzurechnen ist der Erschwernisaufwand (z.B. Entleerung
der Leitung, Rohrenden außen und innen entgraten, usw.)
Erforderliche Formstücke, Armaturen, und Erdarbeiten werden gesondert vergütet.
Schuttmassen in Eigentum des AN übernehmen und von der
Baustelle entfernen.
Die Freigabe der Rohrtrennung und Umklemmung erfolgt durch den AG.
Menge: 1,000 St

**2.6.720 VPC-Rohrkupplung DN 150**
VPC-Rohrkupplung DN 150

VPC-Rohrkupplung 150
Außendurchmesser/Spannbereich (mm): 160 bis 192
Reduktion max. (mm): 32
Farbe: rot
Hersteller: Funke Kunststoffe GmbH
Art.-Nr.: VPC150
Im Lieferumfang:
Doppeldichtprofil
Fixier- und Zentrierkorb
 Verbindung gleicher Rohrnennweiten aus gleichem oder unterschiedlichem Werkstoff.
Materialien:
Edelstahlspannband: 1.4301 (V2A)
Manschette: EPDM/SBR
Fixierkorb: Polyamid
Prüfdruck /Wasserinnendruck (bar): bis 2,5
 Zulassungen und Normen:
DIBt-Zulassung Nr.: Z-42.5-450
 Hinweis:
Die Verlegerichtlinien des Herstellers nach Einbauanleitung und die Vorgaben des erforderlichen Montagewerkzeuges sind zu beachten.
Einschl. erforderlichem Zubehör und Montage.
Menge: 1,000 St

#### Abschnitt 2.7 TEIL 7 : GRUNDSTÜCKSANSCHLÜSSE

**2.7.10 PVC-U (KG) Mantelrohr DN/OD 110, Graben verbaut T bis 1,75m**
PVC-U Rohr (KG) DIN 8061, DIN 8062 als Mantelrohr, Außendurchmesser 110 mm, mit Steckmuffe und Dichtung, Verlegung DIN EN 1610, in vorh. Graben, verbaut, liefern und einbauen.
Bettung wird gesondert vergütet, Verlegetiefe bis 1,75 m.
Menge: 30,000 m
Kostenträger: 3
Leistungsbereichkatalog: 043

**2.7.20 PVC-U (KG) Bogen 15° DN/OD 110, Graben verbaut T bis 1,75m**
PVC-U (KG) Bogen 15° DN/OD 110
DIN 8062 als Mantelrohr, Außendurchmesser 110 mm, mit Steckmuffe und Dichtung, Verlegung DIN EN 1610, in vorh. Graben, verbaut, liefern und einbauen.
Bettung wird gesondert vergütet, Verlegetiefe bis 1,75 m.
Menge: 45,000 St
Kostenträger: 3

**2.7.30 Pressringverschluß mit Edelstahldruckscheiben, schraubbar, für Trinkwasserleitung**
Pressringverschluss mit Edelstahldruckscheiben,
schraubbar, für Trinkwasserleitung liefern und montieren.
Montieren des Pressringverschluß innerhalb des KG-Leerrohres DN/OD 110 an Anfang und Ende des Leerrohres, nach Einführung des Druckrohres PE 100 RC  40x3,7 mm in das Leerrohr. Alle Schrauben nach Herstellerangaben entsprechend fest drehen, so daß eine ordnungsgemäße Abdichtung an KG-Leerrohr und Medienrohr entsteht.
Die Dichtheit an der Wandung des KG Rohres und auf dem PE 100 RC Rohr muß gewährleistet sein.
Leerrohr D innen: 100 mm
Medienrohr D außen: 40 mm
Liefernachweis: Burger Armaturen GmbH
  Binnerheide 31-32
  58239 Schwerte
oder gleichwertig.
Abrechnung erfolgt je Stück Pressringverschluss
Menge: 12,000 St
Kostenträger: 3

**2.7.40 Druckrohr aus PE 100 RC, 40 x 3,7 mm**
Druckrohr aus PE 100 RC, 40 x 3,7 mm, blau
Rohr aus PE 100-RC (Rohr mit Schutzeigenschaften) muß in ihren Maßen und Toleranzen der DIN EN 12201-2 entsprechen. Die Güteanforderungen sind gemäß PAS 1075, DIN 8075 sowie die DIN EN 12814-3 und DVS 2203-4 Beiblatt 2 (FNCT*) zu erfüllen.
Für die Verlegung und Montage der Rohrleitungen ist nur nach DVS 2212 oder DVGW GW 330 geschultes Personal zugelassen.
Die Verlegung hat mittels Heizwendelschweißung gemäß DVS 2207-1 zu erfolgen. Sämtliche Schweißparameter sind automatisch aufzuzeichnen und nach Beendigung der Schweißarbeiten dem Auftraggeber zu überreichen.
Trinkwasserrohr aus PE 100-RC gemäß PAS 1075 Typ 1, blau durchgefärbt, Rohr mit Schutzeigenschaften.
Eine DVGW-Zulassung für das Rohr sowie die Dokumentation der Rohrqualität durch ein Abnahmeprüfzeugnis 3.1 gemäß DIN EN 10204 sind im Auftragsfall vom Bieter einzureichen.
Druckrohr aus PE 100 RC, 40 x 3,7 mm, SDR-Klasse 11, Außendurchmesser d 40 mm
liefern und verlegen nach DVGW-GW 335 in
vorhandenes Leerrohr (KG DN/OD 110),
in verschiedenen Rohrlängen als Grundstücksanschlussleitung, in vorhandene Gräben mit Verbau und Aussteifung, sowie innerhalb der Gebäude, vor und nach der Wasserzähler-Einbaugarnitur . Rohrverbindungen im Heizwendelschweißverfahren herstellen.
Menge: 45,000 m
Kostenträger: 3

**2.7.50 Bestands-Hausanschlußleitung schneiden, reinigen**
Bestands-Hausanschlußleitung reinigen
An Übergang Neue Wasserhausanschlußleitung zu alte Wasserhausanschlußleitung vor Montage des Verbindungsstückes die bestehende Hausanschlußleitung aus PE ordnungsgemäß schneiden, entgraten und reinigen.
Menge: 6,000 St

**2.7.60 Trassenband liefern und verlegen**
Trassenband liefern und verlegen
Trassenwarnband mit Edelstahlbandeinlage für
Wasserleitungen blau, Breite 40 mm,
liefern und in Leitungsgraben verlegen
Menge: 45,000 m
Kostenträger: 3

*Hinweis: Hinweis:*
Hinweis:
Für die Anbohrarmaturen zur Herstellung der Hausanschlüssen kommen nur Produkte der Fa. Hawle  zur Ausführung.
Ein anderes Produkt lässt der AG nicht zu.
Liefernachweis:
Fa. Hawle Armaturen GmbH
Liegnitzer Straße 6
83395 Freilassing
Tel. 08654 - 6303 0

**2.7.70 Anbohrarmatur Gußrohr, TYP 242, Hauptleitung DN 100 - DN 125**
Anbohrarmatur für die Montage auf Gussrohr DN 100 / DN 125, Anpassung an das Hauptrohr erfolgt mit Haltebügel  und Satteldichtung, mit oberem vertikalen und horizontalen Innengewindeabgang 90 Grad zur Rohrrichtung, Innengewindeabgang nach DIN ISO 228-1 zur Verbindung mit entsprechendem Fitting, Absperrung durch eine Steckscheibe aus nichtrostendem Stahl, vollkommen freier Durchgang, Steckscheibe in geöffnetem Zustand vollständig außerhalb des Durchflussmediums, Öffnen und Schließen des Durchgangs mit Halbumdrehung, Spindelvierkant 12,3 mm, Oberteil mit Rundgewinde zur stiftlosen Befestigung der Einbaugarnitur, Prüfgrundlagen: Trinkwasser: EN 12266-1, DVGW W 336, Gas: DVGW VP 300, DIN 3230-5.
Erzeugnis: Anbohrarmatur, Fa. Hawle, Best. Nr. 242
Material:
Gehäuse: GJS-400, Korrosionsschutz durch Epoxidharz-Pulverbeschichtung innen und außen gemäß Gütesicherung RAL-GZ 662 der Gütegemeinschaft Schwerer Korrosionsschutz – GSK unter Berücksichtigung der DIN 3476 (P) und DIN 30677-2 (Schichtdicke: min. 0,25 mm, Porenfreiheit bei 3 kV, Haftung innen und außen min. 12 N/mm² nach Heißwasserlagerung, Nachweis der Trinkwassertauglichkeit, Fremdüberwachung durch neutrales Prüfinstitut)
Spindel/Steckscheibenantrieb/Steckscheibe: nichtrostender Stahl
Dichtungen: EPDM gemäß DVGW W 270 und KTW für Wasser bzw. NBR für Gas
Medium: Trinkwasser
Max. Betriebsdruck: 16 bar
oberer Abgang: Innengewinde 1 1/2"
Max. Bohrungsdurchmesser: 36 mm
Hawle Universal-Anbohrarmatur "Hawlinger" mit oberem vertikalen und horizontalen Innengewindeabgang 90 Grad zur Rohrrichtung
TYP 242
sowie Haltebügel und Satteldichtung TYP 310.
liefern und montieren, einschl. Montagematerial.
Erzeugnis Fa. Hawle
Menge: 6,000 St
Kostenträger: 3

**2.7.80 Einbaugarnitur für Anbohrarmatur**
Einbaugarnitur (Fa. Hawle) für Erdeinbau, höhenverstellbar
Rohrdeckung von 1,00 bis 2,00 m
für Anbohrarmatur Hawlinger,
mit Kennscheibe der Halbumdrehung,
Schlüsselrohr und Schlüsselstange aus Stahl verzinkt,
Schub- und Schutzrohr Kunststoff
liefern und montieren.
Menge: 6,000 St
Kostenträger: 3

**2.7.90 Straßenkappe Anbohrarmatur ADUXA liefern**
Straßenkappe Anbohrarmatur  ADUXA,
für Wasserleitung
in Anlehnung an DIN 4057 für Anbohrarmatur,
bis 200 mm Auszugshöhe stufenlos höhenverstellbar, zum Einbau in Asphaltflächen, einwalzbar
wartungsfreier Schrägsitzdeckel mit Pulverbeschichtung,
Deckelsicherung durch Spezial-Sicherungsseil,
Gehäuse und Deckel aus GG 25,
Gehäuse mit breiter Aufstandfläche für
unterlegplattenlose Verlegung in befestigten Flächen
liefern und im Baustellenbereich diebstahlsicher lagern.
Liefernachweis:
Straßenkappe Anbohrarmatur ADUXA, AXS 4057
aduxa GmbH
Postfach 101 301
47013 Duisburg
oder gleichwertig
Menge: 6,000 St
Kostenträger: 3

**2.7.100 Straßenkappe Anbohrarmatur ADUXA versetzen**
Straßenkappe Anbohrarmatur ADUXA versetzen
Straßenkappe ADUXA, seitlich gelagert, zum Einbauort transportieren und im Zuge der Herstellung der Belagsoberflächen höhen- und profilgerecht versetzen.
Der Einbau der Straßenkappe hat in der Weise zu erfolgen, daß die Kennzeichnung  auf dem Kappendeckel in Fließrichtung der verlegten Versorgungsleitung zeigt.
Vor Herstellung der Deckschicht ist auf Veranlassung des AN die Funktionsfähigkeit der Armaturen und Gestänge im Beisein eines Vetreters des Versorgungsträgers (z.B. Wassermeister) zu überprüfen.
Hierüber ist ein Protokoll anzufertigen und der Bauleitung zu übergeben.
Seitlich gelagerte Straßenkappe ADUXA,  teleskopierbar, zum Einwalzen in Asphalt für Wasser-Anbohrarmatur
Menge: 6,000 St
Kostenträger: 3

**2.7.110 Tragplatte für Anbohrarmatur-Straßenkappe**
Tragplatte für Anbohrarmatur-Straßenkappe
Universaltragplatte aus bruchfestem und stabilem Kunststoff für die Aufnahme von Straßenkappen nach DIN 4056 und DIN 4057 und zur sicheren Fixierung von Hawle-Teleskop-Einbaugarnituren, runde, platzsparende Form, mit Verstärkungsrippen zur Aufnahme der von oben wirkenden Straßenlasten.
Erzeugnis Fa. Hawle (Best. Nr. 204) oder gleichwertig
Material: Polyamid, glasfaserverstärkt
Einbauhöhe: 20 mm
Liefern und verlegen.
Erzeugnis Fa. Hawle
Menge: 6,000 St

**2.7.120 Übergangsstück PE-HD/Messing mit Außengewinde 1 1/2", MUN**
Übergangsstück PE-HD/Messing mit Außengewinde 1 1/2"
Kompaktbauteil.
PE-HD Seite mit freiliegenden Heizwendeln, großer Einstecktiefe, breiter Schweißzone sowie schmelzflußverhindernden kalten Zonen an der Stirnseite und im Übergangsbereich.
Messingseite unlösbar und verdrehsicher im PE-HD verankert.
Selbstdichtend.
Material: PE 100 SDR 11 / Messing
d(i) = 40
R = 1 1/2"
Bezeichnung: MUN  40 / 1 1/2"
Herstellernachweis: Fa. Friatec, 68222 Mannheim
Liefern, auf Anbohrarmatur oder an Wasserzähler-Einbaugarnitur montieren und auf PE 100 RC Druckrohr 40x3,7 mm fachgerecht im Heizwendelschweißverfahren aufschweißen.
Menge: 6,000 St
Kostenträger: 3

**2.7.130 Übergangswinkel 90°, PE-HD/Messing mit Außengewinde 1 1/2" WUN90**
*** Bedarfsposition ohne GB
Übergangswinkel 90°, PE-HD/Messing mit Außengewinde 1 1/2"
Kompaktbauteil.
PE-HD Seite mit freiliegenden Heizwendeln, großer Einstecktiefe, breiter Schweißzone sowie schmelzflußverhindernden kalten Zonen an der Stirnseite und im Übergangsbereich.
Messingseite unlösbar und verdrehsicher im PE-HD verankert.
Selbstdichtend.
Material: PE 100 SDR 11 / Messing
d(i) = 40
R = 1 1/2"
Winkel: 90°
Bezeichnung: WUN 90  40 / 1 1/2"
Herstellernachweis: Fa. Friatec, 68222 Mannheim
Liefern, auf Anbohrarmatur oder an Wasserzähler-Einbaugarnitur montieren und auf PE 100 RC Druckrohr 40x3,7 mm fachgerecht im Heizwendelschweißverfahren aufschweißen.
Menge: 1,000 St
Kostenträger: 3

**2.7.140 Sicherheitsfitting, PE 100, SDR 11, schweißbar, FRIALONG (Langmuffen)**
Sicherheitsfitting, PE 100, SDR 11, schweißbar
PE-Sicherheitsfitting, Anforderungen gem. DIN EN 1555-3, EN 12201-3 und DVGW-Prüfgrundlagen,
SDR 11, 16 bar,
PE-Sicherheitsfitting mit freiliegenden Heizwendeln, großer Einstecktiefe, breiter Schweißzone sowie schmelzflußverhindernden kalten Zonen an der Stirnseite und in der Mitte, liefern und gem. Herstellerangaben auf Druckrohr PE 100 RC  40x3,7 mm fachgerecht im Heizwendelschweißverfahren aufschweißen.
Herstellernachweis: Fa. Friatec, 68222 Mannheim

FRIALONG, Langmuffen mit leicht entfernbarem Anschlag
d(i) = 40
Länge = 146 mm
Menge: 6,000 St
Kostenträger: 3

**2.7.150 Sicherheitsfitting wie vor, jedoch MR 40/32 (Reduziermuffen)**
*** Bedarfsposition ohne GB
Sicherheitsfitting wie vor, jedoch MR 40/32 (Reduziermuffen)
d1(i) = 40
d2(i) = 32
Länge: 98 mm
Menge: 1,000 St
Kostenträger: 3

**2.7.160 Sicherheitsfitting wie vor, jedoch MR 50/40 (Reduziermuffen)**
*** Bedarfsposition ohne GB
Sicherheitsfitting wie vor, jedoch MR 50/32 (Reduziermuffen)
d1(i) = 50
d2(i) = 40
Länge: 110 mm
Menge: 1,000 St
Kostenträger: 3

**2.7.170 Sicherheitsfitting wie vor, jedoch W 45 (Winkel 45°)**
*** Bedarfsposition ohne GB
Sicherheitsfitting wie vor, jedoch W 45 (Winkel 45°)
d(i) = 40
Länge: 102 mm
Menge: 1,000 St
Kostenträger: 3

**2.7.180 Sicherheitsfitting wie vor, jedoch W 90 (Winkel 90°)**
*** Bedarfsposition ohne GB
Sicherheitsfitting wie vor, jedoch W 90 (Winkel 90°)
d(i) = 40
Länge: 82 mm
Menge: 1,000 St
Kostenträger: 3

**2.7.190 Übergangsstück, Maxiplex 9011 aus Rotguss mit Verschraubung**
*** Bedarfsposition ohne GB
Übergangsstück aus Rotguss mit Verschraubung
als Teilstück einer Dimensionsreduzierung
Maxiplex Übergangsstück, Nr. 9011 (Art.-Nr. 277017)
d = 40
R-Gewinde = 1"
Liefernachweis:  Viega Deutschland GmbH & Co. KG
  Postfach 430/440, 57428 Attendorn
  Tel. 02722-61 0
Die Schraubverbindung ist mit Hanf abzudichten !
Menge: 1,000 St
Kostenträger: 3

**2.7.200 Übergangsstück, Maxiplex 9031 aus Rotguss mit Verschraubung**
*** Bedarfsposition ohne GB
Übergangsstück aus Rotguss mit Verschraubung
als Teilstück einer Dimensionsreduzierung
Maxiplex Übergangsstück, Nr. 9031 (Art.-Nr. 275389)
d = 32
R-Gewinde = 1"
Liefernachweis:  Viega Deutschland GmbH & Co. KG
  Postfach 430/440, 57428 Attendorn
  Tel. 02722-61 0
Die Schraubverbindung ist mit Hanf abzudichten !
Menge: 1,000 St
Kostenträger: 3

#### Abschnitt 2.8 TEIL 8 : GRUNDSTÜCKSANSCHLÜSSE PRIVATER BEREICH

*Hinweis: Hinweis zu nachfolgenden Positionen:*
Hinweis zu nachfolgenden Positionen:
Innerhalb des Ausbaubereiches befinden sich evtl. Wasserhausanschlüsse älteren Datums, die von der Wasserhauptleitung ab bis ins Gebäude hinein führen.
Hier ist evtl. eine komplette Erneuerung der Wasserhausanschlußleitung bis ins Gebäude hinein erforderlich.
Hierfür sind die nachfolgenden Positionen.
In wieweit diese Positionen zur Ausführung kommen, entscheidet der AG vor Ort.

**2.8.10 Pflaster-/Plattenbeläge aufnehmen, seitl. lagern**
*** Bedarfsposition mit GB
Pflaster-/Plattenbeläge aufnehmen, seitl. lagern
Verschiedene Betonbeläge (Platten,
Verbundsteinpflaster, Großformatpflaster, usw.)
aufnehmen, reinigen und seitl. zum
Wiedereinbau lagern. Unterbau (Beton, Splitt, Mörtel,
usw) abbrechen und entsorgen.
Aufbruchmaterial geht in Eigentum des AN über und ist
von der Baustelle zu entfernen
Menge: 12,000 m2

**2.8.20 Boden Wasserleitungsgraben Hausanschluß Privatbereich lösen, seitl. lagern, wieder einbauen**
*** Bedarfsposition mit GB
Boden innerhalb privater Grundstücke profilgerecht lösen, laden
seitl. lagern und nach Verlegung der Wasserhausanschlußleitung wieder verfüllen
Erforderlicher Verbau und Handschachtung zur Durchführung der Erdarbeiten sind mit einzukalkulieren.
Grabenbreite ca. 1,10 m
Grabentiefe bis ca. 1,75 m
Menge: 8,000 m
Leistungsbereichkatalog: 002

**2.8.30 Wanddurchbruch Kernbohrung**
*** Bedarfsposition mit GB
Wanddurchbruch mittels Kernbohrung, Bohrdurchmesser
ca. 120 mm, Bohrtiefe bis 0,60 m, in unterschiedlichen Mauerwerken (Sandstein, Betonstein, Beton bewehrt, usw.) herstellen.
Mantelfläche der Bohrung im Mauerwerk säubern.
Einsetzen des Leerrohres (PVC-U  DN 100)
und gebrauchsfertig mit entsprechendem Quellmörtel nach Wahl des AN einsetzen und nach außen und innen ordnungsgemäß abdichten,  zur Einführung der Hausanschlußleitung PE 100 RC, 40 x 3,7 mm.
Aufbruchmaterial geht in Eigentum des AN über.
PVC-U Rohr (KG-Rohr) wird separat vergütet.
Menge: 2,000 St
Kostenträger: 3

**2.8.40 Zulage zu Wanddurchbruch Kernbohrung**
*** Bedarfsposition mit GB
Zulage zu Wanddurchbruch Kernbohrung
für Mehrbohrtiefe bis  10 cm
Menge: 1,000 St
Kostenträger: 3

**2.8.50 Zulage zu Wanddurchbruch Kernbohrung, Bodenbohrung**
*** Bedarfsposition mit GB
Zulage zu Wanddurchbruch Kernbohrung
jedoch für Bodenbohrung, Beton bewehrt und anstehendes Erdreich.
in einem Bohrwinkel von 60° von Gebäudeinnenseite nach Gebäudeaußenseite.
Dicke Betonbodenplatte ca. 0,25 bis 0,30 m
darunter anstehendes Erdreich.
Gesamtbohrtiefe ca. 1,00 m
Menge: 1,000 St
Kostenträger: 3

**2.8.60 Überschiebeflansch DN 110 zur nachträglichen Abdichtung**
*** Bedarfsposition mit GB
Überschiebeflansch, zur nachträglichen Abdichtung
eingebauter KG, HT oder KG 2000 Rohre, mittels KRASO Folienflansch an der Bitumenabdichtung z. B. KMB, mit 15 cm umlaufenden, druckwasserdichten, KRASO Folienflansch, MPA-geprüft bis 1,5 bar, öl- und bitumenbeständig,
liefern und fachgerecht mit KRASO Klebe- und Dichtstoff PU 50 nach Angaben des Herstellers einbauen.
KRASO Typ ÜSF - DN 110
KRASO PU 50
Hersteller:
KRASO GmbH & Co. KG · 46414 Rhede,
Tel. + 49 (0) 28 72 / 95 35 - 0 · Fax 95 35 - 35
oder gleichwertig.
Menge: 1,000 St
Kostenträger: 3

**2.8.70 Abdichtung Außen Bereich Wanddurchbruch**
*** Bedarfsposition mit GB
Abdichtung Außen Bereich Wanddurchbruch
Flächenabdichtung gegen "Bodenfeuchte und
nichtstauendes Sickerwasser" nach DIN 18195-4, August
2000, mit einer Kaltselbstklebebahn z.B. weber.tec 913(DIN
18195-2, August 2000 Tabelle 10) im Bereich der Mauerdurchführung aufbringen.
Die Bahn ist fest anzurollen, eine Faltenbildung
ist zu vermeiden.
Weitere Abdichtung des Mauerdurchbruchsbereiches an der Außenfassade mit einer bit. Dickbeschichtung.
Abdichtungsfläche ca. 0,80 m x 0,80 m.
Material nach Wahl des AN.
Menge: 1,000 St
Kostenträger: 3

**2.8.80 Fugenverguß Bodenplatte**
*** Bedarfsposition mit GB
Fugenverguß Bodenplatte
Nach Montage des KG-Leerrohres in Bodenbohrung, Hohlraum zwischen Außenseite KG-Rohr und Betonwandung mit flüssigem Epoxidharzdichtstoff nach Wahl des AN vollflächig vergiesen.
Menge: 1,000 St
Kostenträger: 3

**2.8.90 Wasserzähler-Einbaugarnitur mit verstellbarem Wandabstand**
*** Bedarfsposition mit GB
Wasserzähler-Einbaugarnitur mit verstellbarem Wandabstand
Wasserzähler-Einbaugarnitur mit beidseitig verstellbarem Wandabstand, mit Freistromventil DN 32, 1 1/4" ohne Entlüftung als Eingang und kombiniertes Freistromventil mit Rückflußverhinderer (KFR)  DN 32, 1" mit Entlüftung.
Wasserzählerbügel aus Edelstahl
Ventile aus Messing
einschl. Befestigungsset mit Schallschutz
liefern und nach Angaben des AG montieren.
Einschl. Montage der ankommenden und abgehenden Wasserversorgungsleitung. Hierfür erforderliche Fittings werden separat vergütet.
Liefernachweis Wasserzähler-Einbaugarnitur:
Seppelfricke Armaturen
Haldenstrasse 27
45881 Gelsenkirchen
Telefon: +49 (0)209 404 0
Menge: 2,000 St
Kostenträger: 3

**2.8.100 Rohrschellen zur Wasserleitungsmontage**
*** Bedarfsposition mit GB
Rohrschelle zur Wasserleitungsmontage
Zweiteilige Rohrschelle zur Befestigung von Rohrleitungen
in allen haustechnischen Anlagen mit hohen Belastungsanforderungen, einschl. erforderlicher Stockschraube und Kunststoff-Dübel.
Massivrohrschelle MP-MI 1 1/4"
Artikelnummer 20851
mit Anschlußgewinde M10 für Stockschraube.
Klemmbereich 40 bis 45 mm
Metallbandbreite / Metallbanddicke: 24x2 mm
Stockschraube M10 x min.150 mm, Edelstahl A2
Dübel: Kunststoff-Allzweck-Dübel für M10-Stockschraube
Liefernachweis für Rohrschelle, Stockschraube, Dübel:
  Hilti Deutschland AG
  Hiltistraße 2
  86916 Kaufering
  Tel.: 0800 - 888 55 22
Liefern aller vorbenannten Materialien mit Wandmontage und erforderlicher Bohrlochherstellung in Gebäudewand (verschiedene Mauerwerksmaterialien).
Anfallender Schutt in Eigentum des AN übernehmen und entsorgen.
Menge: 4,000 St
Kostenträger: 3

**2.8.110 Mauerunterführung Erschwerniszulage**
*** Bedarfsposition mit GB
Mauerunterführung Erschwerniszulage
Erschwerniszulage bei der Herstellung des
Grundstückanschlusses für das Unterqueren bestehender
Mauern, Einfriedungen, Fundamente o.ä.
Einzurechnen ist der vollständige Mehraufwand bei der
Herstellung des Grundstücksanschlusses durch das
Vorhandensein der Mauer, Einfriedung, Fundament, einschl .
erforderliche Handschachtung 1 m vor und 1 m hinter der Mauer, Einfriedung o . ä ..
Menge: 1,000 St

**2.8.120 Frostschutzschicht 0/32 mm**
*** Bedarfsposition mit GB
Frostschutzschicht im Wege-/Zufahrtsbereich privater Flächen
Einbau im Bereich der Wasserhausanschluss-Leitungsgräben nach ZTVE profilgerecht, nach Herstellung des Erdplanums.
Verformungsmodul EV2 auf der Oberfläche mindestens
80 MN/m2.
Körnung 0/32 mm
Einbaustärke ca. 30 cm
Korn über 2 mm = Gebrochenes Naturhartgestein,
Korn bis  2 mm = Natursand und Brechsand.
Menge: 4,000 m3

**2.8.130 Seitlich gelagerte Pflaster-/Plattenbeläge**
*** Bedarfsposition mit GB
Seitlich gelagerte Pflaster-/Plattenbeläge verlegen
Verlegen seitlich gelegerter Beläge als Angleichung
(Betonsteinpflaster, Natursteinpflaster,Naturhartsteinbeläge Betonplatten, usw.)
einschl. erforderlichem Unterbau.
Höhenausgleich bis 10 cm im Unterbau mit geeignetem Material
herstellen, Beläge in Splitt bzw. Mörtel auf
Planungshöhe verlegen. Einschl. aller
erforderlichen Nebenarbeiten und Materialien.
Fehlendes Material (Belag) wird separat vergütet.
Menge: 12,000 m2

#### Abschnitt 2.9 TEIL 9 : SONSTIGES

**2.9.10 Betonwiderlager an Wasserhauptleitungen, bis DN/OD 160**
Betonwiderlager an Wasserhauptleitungen,
bis DN/OD 160
Ortsnetz und Pumpendruckleitung.
Betonwiderlager an Wasserhauptleitungen in Wasserleitungsgraben in Abwinkelbereichen >10° mit unbewehrten Beton C 20/25 herstellen.
Einschl. Lieferung Beton C 20/25.
Hierbei ist das Wasserleitungsrohr im Winkelbereich mit Beton komplett zu umfassen, Betonhöhe ca. 0,50 m, Rohrachse ca. mittig. Betonwiderlager in Draufsicht in Trapez ausführen. Betonwiderlager von und bis an Grabenwand. Länge Betonwiderlager an Grabenwand 1 ca. 1,00 m, an Grabenwand 2 ca. 0,30 m.
Abmessung Betonwiderlager: B/L1/L2/H=1,20m/1,00m/0,30m/0,50m
Menge: 16,000 St

**2.9.20 Normalbeton C 20/25**
*** Bedarfsposition mit GB
Normalbeton C 20/25
Beton C 20/25 liefern, einbauen und verdichten,
z.B. als Rohrauflager, Rohrummantelung, zur
Leitungssicherung o.ä. im Wasserleitungsgraben, oder
Belag- einschl. Glattstrich (Zufahrten),
Fundamentbeton, für Unterfangungen usw.
Menge: 2,000 m3

**2.9.30 Steinsicherung Uferbefestigung Wasserbausteine**
Steinsicherung Uferbefestigung Wasserbausteine
Packlage LMB 10/60 Basalt  D 30 cm
Sicherung mit Steinen, als Uferbefestigung im Sohl - und
Böschungsbereich, aus Wasserbausteinen DIN EN 13383-1 als
Packlage, Gewichtsklasse LMB 10/60, Gesteinsart Basalt, auf
Planum, Einbaudicke 30 cm, Neigung der Fläche steiler als 1:3
bis 1:2 .
Menge: 5,000 t

**2.9.40 Frostschutzschicht, DPr1,03 EV2 120MN/m2 Gemisch FSS**
Frostschutzschicht ZTV SoB-StB, in Fahrbahn und Gehweg, Verdichtungsgrad mind. DPr 1,03, EV2 120 MN/m²,
Baustoffgemisch für Frostschutzschicht, ohne RC-Baustoffe und industriell hergestellte Gesteinskörnungen,
gem. TL SoB-StB 04 für Frostschutzschicht,
Körnung 0/56 oder 0/32
In Fehlstellen und Angleichungen.
liefern und nach ZTV SoB-StB 04 einbauen.
Der Erschwernisaufwand sowie die erforderliche Handarbeit im Bereich von Einbauten (Schächte, Einläufe, Schieber, Hydranten, Verteilerkästen, usw.) innerhalb des Baufeldes ist einzukalkulieren.
Menge: 8,000 m3
Leistungsbereichkatalog: 080

**2.9.50 Betonsteinpflaster liefern**
*** Bedarfsposition mit GB
Betonsteinpflaster liefern
Betonsteinpflaster (Doppel T, UNI, Rechteck, usw.)
Steinhöhe 8 cm,
Farbe grau
als fehlendes Material zur Belagsangleichung
Menge: 2,000 m2

**2.9.60 Betonsteinpflaster liefern**
*** Bedarfsposition mit GB
Betonsteinpflaster liefern
Betonsteinpflaster (Doppel T, UNI, Rechteck, usw.)
Steinhöhe 8 cm,
Farbe braun
als fehlendes Material zur Belagsangleichung
Menge: 2,000 m2

**2.9.70 Mauerscheibe H 55 cm / Winkelstützel. Stahlbeton XF4 L100cm 5kN/m2**
Einfassung aus Winkelstützelementen, als Stahlbetonfertigteil, Festigkeitsklasse C 30/37 DIN EN 206, DIN 1045-2, Expositionsklasse XF4
Sichtbetonklasse 4
Fußlänge/Höhe 30/55 cm, Baulänge 100 cm,
Verkehrslast 5 kN/m2, alle Kanten gefast, Fertigteile engfugig verlegen, einschl. Betonfundament  C20/25 (Abmessung entsprechend Winkelstützelement- hersteller) und frostsicherem Unterbau aus mineralischen Gesteinskörnungen unter Fundament bis Frosttiefe.
Mineralische Gesteinskörnung zwischen Winkelstützelementenfuß und anstehendem Erdreich von OK Betonfundament bis OK Überbeton einbauen und verdichten.
Einschl. Überbeton C20/25 auf Winkelfuß, min. 0,20 m über Fußlänge hinaus, mit Bewehrung 1x Q 257. Gefälle des Überbetons von aufgehender Seite des Winkelstützelementes weg in Richtung Erdreich.
Ausführung gemäß Zeichnung.
Stoßfuge rückseitig senkrecht aufgehend mit ca. 0,20 m breiter Bitumenschweißbahn abkleben.
Einbau gem. Hersteller und Bauleitung.
Die Typenstatik der Winkelstützelemente gem. dem erforderlichen Lastfall ist dem AG vor Einbau vorzulegen.
Liefernachweis:
Winkelstützelement
H = 55 cm, B = 1,00 m
Fa. Lithonplus GmbH & Co.KG
67360 Lingenfeld
oder gleichwertig.
Menge: 2,000 St
Leistungsbereichkatalog: 080
DIN276_18: 543

**2.9.80 Mauerscheibe H 80 cm / Winkelstützel. Stahlbeton XF4 L100cm 5kN/m2**
Einfassung aus Winkelstützelementen, als Stahlbetonfertigteil, Festigkeitsklasse C 30/37 DIN EN 206, DIN 1045-2, Expositionsklasse XF4
Sichtbetonklasse 4
Fußlänge/Höhe 45/80 cm, Baulänge 100 cm,
Verkehrslast 5 kN/m2, alle Kanten gefast, Fertigteile engfugig verlegen, einschl. Betonfundament  C20/25 (Abmessung entsprechend Winkelstützelement- hersteller) und frostsicherem Unterbau aus mineralischen Gesteinskörnungen unter Fundament bis Frosttiefe.
Mineralische Gesteinskörnung zwischen Winkelstützelementenfuß und anstehendem Erdreich von OK Betonfundament bis OK Überbeton einbauen und verdichten.
Einschl. Überbeton C20/25 auf Winkelfuß, min. 0,20 m über Fußlänge hinaus, mit Bewehrung 1x Q 257. Gefälle des Überbetons von aufgehender Seite des Winkelstützelementes weg in Richtung Erdreich.
Ausführung gemäß Zeichnung.
Stoßfuge rückseitig senkrecht aufgehend mit ca. 0,20 m breiter Bitumenschweißbahn abkleben.
Einbau gem. Hersteller und Bauleitung.
Die Typenstatik der Winkelstützelemente gem. dem erforderlichen Lastfall ist dem AG vor Einbau vorzulegen.
Liefernachweis:
Winkelstützelement
H = 80 cm, B = 1,00 m
Fa. Lithonplus GmbH & Co.KG
67360 Lingenfeld
oder gleichwertig.
Menge: 2,000 St
Leistungsbereichkatalog: 080
DIN276_18: 543

**2.9.90 Bordstein Beton T 8x30**
Bordstein aus Beton,
DIN EN 1340, Qualität DTI
Form T 8 x 30,
Farbe grau,
mit Bettung und beidseitiger Rückenstütze,
Bettung und Rückenstütze DIN 18 318 aus Beton C 20/25, 20 cm dick, liefern und versetzen.
Borde engfugig versetzen.
Kurven werden mit geraden Bordsteinen ausgeführt, sie werden nicht gesondert vergütet.
Steinlänge mind. 250 mm.
Einschl. durchgehender Bewegungsfugen im Abstand von 6,00 m gem. DIN 18 318 in Betonbettung, Betonrückenstütze und
Bordsteinfuge mit 1 cm dicken Gummidehnscheiben aus Naturkautschuk-Recycling sind herzustellen.
Es ist darauf zu achten, daß über die gesamte Breite der
Entwässerungsrinne und des Rund-/Hochbordes
(einschl. Betonfundament) eine durchgehende und nicht unterbrochene Dehnfuge hergestellt wird.
Kurven, R > 10,00 m können mit geraden Bordsteinen
ausgeführt werden, sie werden nicht gesondert vergütet.
Steinlänge mind. 250 mm.
Einschließlich schneiden der Borde für Kurven und
Geraden.
Ausführung abschnittsweise in unterschiedlichen Längen.
Menge: 6,000 m

**2.9.100 Pflasterstein aus Beton DIN EN 1338, D=8 cm**
Pflasterstein aus Beton DIN EN 1338
Qualität DI, liefern und in Gehwegfläche verlegen,
Betonpflastersteine d = 8 cm,
Rechteckpflaster,
Farbton grau
Maße: 20/10/8, 10/10/8
Verlegung im Ellbogenverband
mit Fugenunterbrechung nach Vorgaben des Herstellers
fachgerecht verlegen und abrütteln.
Bettung aus Brechsand- Splitt- Gemisch 0/5 mm,
Dicke im verdichteten Zustand 3 cm,
Pflasterfugen mit Brechsand einschlämmen, so daß die
Fugen vollständig verfüllt werden.
Einschl. erforderlichem schneiden von Steinen.
Menge: 12,000 m2

**2.9.110 Pflasterstein aus Beton 12 cm Pflastersatz Straßenkappensatz, HAS**
Zulage zu Pflasterstein aus Beton 12 cm Pflastersatz Straßenkappensatz, HAS (Hausanschlußschieber)
Pflastersatz nach DIN EN 13198
Straßenkappensatz für Hausanschlußschieber
L/B/H=30/30/12 cm
Farbe grau
Liefern und Lage- und höhengerecht versetzen.
Einschl. umgebender Pflasterbelag, d = 12 cm, mit Naßsteinsäge geradlinig und fluchtend trennen zum Einpassen der Steine am Pflastersatz Straßenkappe.
Liefernachweis: Fa. Lithonplus
  67360 Lingenfeld
oder gleichwertig.
Menge: 2,000 St

**2.9.120 Pflasterstein aus Beton 12 cm Pflastersatz Schachtabdeckung**
Pflastersatz Schachtabdeckung
Liefern und fachgerechtes Verlegen von Pflastersatz für
Umrandung Einbauten, hier Schachtdeckel Combi-Schieber.
Pflastersatz, gefertigt nach DIN 13198, Betongüte C 30/37,
frost - und tausalzbeständig,
Verlegung lot - , flucht - und höhengerecht, nach DIN 1 8318 und
Verlegehinweisen des Herstellers .
Zum umgebenden Pflasterbelag ist eine Fugenbreite von 5 mm
einzuhalten .
Einschl . umgebender Pflasterbelag, d = 12 cm, mit
Naßsteinsäge geradlinig und fluchtend trennen zum Einpassen
der Steine am Pflastersatz Schachtumrandung .
Steindicke 12 cm
Pflastersatz 100 x 100 cm für Schachtabdeckung ( d= 8 00 mm)
Hersteller / Typ ' Lithonplus,
Farbe grau ' .
oder gleichwertig .
Menge: 1,000 St

**2.9.130 Reparaturarbeiten**
*** Bedarfsposition mit GB
Reparaturarbeiten
Beschädigungen an Haussockel, Treppen,
Eingangsbereiche, Mauern usw. die unabdingbar durch die
Baumaßnahme entstanden sind, reparieren.
Hierunter sind folgende Arbeiten anzusehen wie z.B.:
Sockelfließen entfernen, reinigen, ankleben und
verfugen
Sockelputz ausbessern
Bodenbeläge aufnehmen, reinigen und verlegen
Mauerwerk verfugen,
einschl. aller erforderlichen Nebenarbeiten
usw.
In dieser Position wird nur der Zeitaufwand vergütet.
Erforderliches Material wird auf Nachweis separat
vergütet.
Die Freigabe zur Ausführung dieser Position erfolgt
durch den AG.
Menge: 5,000 h

**2.9.140 Reparaturmörtel liefern**
*** Bedarfsposition mit GB
Reparaturmörtel liefern
Sackware 25 kg
Menge: 2,000 St

**2.9.150 Beton / Estrich 0/8 liefern**
*** Bedarfsposition mit GB
Beton / Estrich 0/8 liefern
Sackware 25 kg
Menge: 2,000 St

#### Abschnitt 2.10 TEIL 10: STUNDENLOHNARBEITEN

**2.10.10 Verrechnungssatz fuer Arbeitskraft Poliere**
StL-Nr. 8610191001
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Poliere, Schachtmeister oder dgl.
Menge: 2,000 h

**2.10.20 Verrechnungssatz fuer Arbeitskraft Facharbeiter**
StL-Nr. 8610191024
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Facharbeiter.
Menge: 2,000 h

**2.10.30 Verrechnungssatz fuer Arbeitskraft Bauwerker (VII)**
StL-Nr. 8610191011
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Bauwerker (Berufsgruppe VII).
Menge: 2,000 h

**2.10.40 Verrechnungssatz fuer Baugeraet Bagger 0,4-1,0 m3**
StL-Nr. 8610191502
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger ueber 0,4 bis 1,0 m3.
Menge: 2,000 h

**2.10.50 Verrechnungssatz fuer Baugeraet Frontl.L - 45 kW**
StL-Nr. 8610191513
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Frontlader, luftbereift bis 45 kW.
Menge: 2,000 h

**2.10.60 Verrechnungssatz fuer Baugeraet Stampframme 0,1 t**
StL-Nr. 8610191520
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Explosionsstampframme ca. 0,1 t.
Menge: 2,000 h

**2.10.70 Verrechnungssatz fuer Baugeraet Ruettl.0,75-1,3 t**
StL-Nr. 8610191523
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 2,000 h

**2.10.80 Verrechnungssatz fuer Baugeraet Kompr. 5-10 m3**
StL-Nr. 8610191541
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Kompressor ueber 5 bis 10 m3/min.
Menge: 2,000 h

**2.10.90 Verrechnungssatz fuer Baugeraet Abbruchh.bis 30kg**
StL-Nr. 8610191545
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Abbruchhammer bis 30 kg.
Menge: 2,000 h

**2.10.100 Verrechnungssatz fuer LKW LKW-Kipper 12 t**
StL-Nr. 861019200700
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW-Kipper, ca. 12 t Nutzlast.
Menge: 2,000 h

**2.10.110 Pumpe einsetzen und betreiben, 4-8 m3/h**
Pumpe zum Freihalten oder Trockenlegen der Baugrube
betriebsbereit aufstellen, vorhalten, betreiben und
nach Einsatz entfernen.
Geodätische Förderhoehe ab Baugrubensohle max. 2,5 m.
Erforderliche Pumpensümpfe, Zu- und Ableitungen sowie
Umstellen werden nicht gesondert berechnet.
Abgerechnet werden die erforderlichen Betriebsstunden.
Der angebotene Einheitspreis gilt unabhängig von der
Anzahl der abgerechneten Stunden.
Förderdurchfluß über 4 bis 8 m3/h.
Menge: 10,000 h
